# TR24-368 ADJTENDER EROSKI FRQ. EL VELLON

- Propiedad del archivo: RIB Spain
- Formato: FIEBDC-3/2020
- Programa: Presto 24.04
- Fecha: 22/12/2025
- Tipo: presupuesto
- Fecha de los precios: 11/02/2022
- Divisa: EUR
- Gastos generales: 13 %
- Beneficio industrial: 6 %
- IVA: 21 %
- Código: TR24-368 ADJTENDER (también 0; 17/03/2006)

## 06 OBRA CIVIL

### 0600 DEMOLICIONES Y ACTUCIONES PREVIAS

**0600.01** m² APERTURA HUECOS EN FACHADA
8.28 m²
Demolición de cierre de fachada para colocación de nueva carpintería, realizado por medios manuales o mecánicos, adoptando las medidas necesarias para no dañar la estructura del edificio ni los paramentos verticales y horizontales a mantener, i.p.p. de anulación de redes correspondientes, reparación y remate de elementos dañados en el proceso de demolición, carga y transporte de escombros a vertedero autorizado y canon de vertido. Medida la superficie realmente ejecutada.

| Medición | Uds. | Largo | Alto | Parcial |
|---|---|---|---|---|
| UD EXTERIOR CLIMA | 1 | 1.2 | 0.8 | 0.96 |
| TOMA AIRE FRIO | 1 | 1.2 | 0.8 | 0.96 |
| EXPULSION FRIO | 1 | 1.2 | 0.8 | 0.96 |
| TOMA AIRE RECUP Y CAMARA CONGELADO | 1 | 0.65 | 0.65 | 0.42 |
| EXPULSION PAN Y VESTURIOS | 1 | 0.6 | 0.6 | 0.36 |
| PUERTA | 1 | 1.2 | 2.1 | 2.52 |
| PUERTA EN PB | 1 | 1 | 2.1 | 2.10 |
| Subtotal |  |  |  | 8.28 |
| Total |  |  |  | 8.28 |

**0600.02** m² PICADO SOLERA
30.5 m²
Picado de solera de hormigón. Realizado por medios manuales y/o mecánicos, previo replanteo y corte perimetral con pavimentos anexos, adoptando las medidas necesarias para evitar cualquier daño en los elementos y redes a mantener, incluso reposición de los mismos en caso necesario, limpieza, retirada de escombros a pie de carga y clasificación de residuos en contenedores, carga y transporte a planta de tratamiento, canon de depósito y gestión de residuos. Medida la superficie realmente ejecutada.

| Medición | Uds. | Largo | Ancho | Parcial |
|---|---|---|---|---|
| RED DE SANEAMIENTO | 1 | 25 | 0.5 | 12.50 |
| RAMPAS | 3 | 2 | 2 | 12.00 |
| cámara congelado | 6 |  |  | 6.00 |
| Subtotal |  |  |  | 30.50 |
| Total |  |  |  | 30.5 |

**0600.03** ud DESMONTAJE PORTON METALICO
1 ud
Desmontaje completo de portón metálico, realizado por medios manuales, i/p.p. De herrajes, mecanismos, y resto de elementos. Incluso limpieza, retirada de escombros a pie de carga y clasificación de residuos en contenedores, carga y transporte a planta de tratamiento, canon de depósito y gestión de residuos, y con p.P. De medios auxiliares. Medida la unidad totalmente desmontada.

| Medición | Uds. | Parcial |
|---|---|---|
| C/JULIO CESAR | 1 | 1.00 |
| Total |  | 1 |

### 0601 EXCAVACIONES Y SOLERAS

#### 060101 EXCAVACIONES Y RELLENOS

**060101.01** m³ EXCAVACIÓN Y RELLENO DE ZANJAS Y ARQUETAS
6.25 m³
Excavación para formación de zanjas, arquetas y relleno posterior con material de la excavación en canalizaciones hasta una profundidad de 0,80 m., En terreno existente bajo solera, con medios mecánicos, hasta alcanzar la cota de profundidad indicada en el proyecto. Incluso transporte de maquinaria, refinado de paramentos y fondo de excavación, extracción de tierras fuera de la excavación, retirada de los materiales excavados, achique y entibaciones en caso necesario, perfilado de fondo y laterales, carga a camión y transporte de material a vertedero autorizado. I/canon de vertido y con p.p. de medios auxiliares. Medida la zanja ejecutada.

| Medición | Uds. | Largo | Ancho | Alto | Parcial |
|---|---|---|---|---|---|
| RED DE SANEAMIENTO | 1 | 25 | 0.5 | 0.5 | 6.25 |
| Total |  |  |  |  | 6.25 |

#### 060102 SOLERAS

**060102.01** m³ SOLERA DE MORTERO D-400 E=8CM
322 m³
Solera de mortero autonivelante cementoso D-400 de resistencia 20 N/mm2 de espesor 8 cm, armada con mallazo #15X15X8 mm, regleado, vertido con bomba. Incluso p.p. de medios auxiliares. Medido el volumen realmente ejecutado.

| Medición | Uds. | Largo | Ancho | Parcial |
|---|---|---|---|---|
| SOBRE SOLERA | 1 | 310 |  | 310.00 |
| rampas | 3 | 2 | 2 | 12.00 |
| Subtotal |  |  |  | 322.00 |
| Total |  |  |  | 322 |

**060102.02** m² MORTERO DE NIVELACION
15 m²
Mortero de nivelación para regularizacion de solera, de espesores comprendidos entre 1 y 2 cm aproximandamente. Incluso, vertido, regleado, juntas perimetrales. Incluso p.p. de medios auxiliares. Medida la superficie realmente ejecutada.

| Medición | Uds. | Parcial |
|---|---|---|
| PEVISION REGULARIZACION SOLERA | 15 | 15.00 |
| Total |  | 15 |

**060102.03** m3 HORMIGÓN LIMPIEZA HM-20/P/20/I
0.72 m3
Suministro y vertido de hormigón en masa HM-20 N/mm2 , elaborado en central para uso como hormigón de limpieza en elementos de cimentación (zapatas, pozos y vigas riostras), vertido por medios manuales o bombeo en caso necesario, consistencia plástica, con árido de diámetro máximo 20 mm y cemento CEM II/A-S 42,5, elaborado, transportado y puesto en obra, incluso p.p. de achiques y alisado de la superficie. Según NTE-CSZ, EHE y CTE-SE-C. Medido el volúmen realmente ejecutado.

| Medición | Uds. | Largo | Ancho | Alto | Parcial |
|---|---|---|---|---|---|
| rampas | 3 | 2 | 1.2 | 0.1 | 0.72 |
| Total |  |  |  |  | 0.72 |

### 0602 ESTRUCTURA METALICA

**0602.01** kg ESTRUCTURA METALICA AUXILIAR
1050 kg
Estructura metálica auxiliar por perfiles laminados S275 JR / S 275 JOH, soldados o recibidos a forjado/pilares, incluso tratamiento superficial, imprimación y dos manos de esmalte en acabado y p.p. de soldaduras, placas y pernos de anclaje. Incluso medios auxiliares y de elevación para su montaje. Medido el peso nominal de perfiles y chapas montados.

| Medición | Uds. | Parcial |
|---|---|---|
| PREVISION SUJECCION EQUIPOS | 250 | 250.00 |
| ESTRUCTURA FALSO TECHO | 950 | 950.00 |
| EJECUTADO | -150 | -150.00 |
| Subtotal |  | 1050.00 |
| Total |  | 1050 |

**0602.02** m2 PANEL DE NERVOMETAL
183.6 m2
Panel de nervometal instalado en cerchas metálicas de la estructura de cubierta de la nave como sustentación de mortedo de vermiculita. Incluye despuntes, recortes y tolerancias del 10%. . Incluso limpieza, retirada de escombros a pie de carga y clasificación de residuos en contenedores, carga y transporte a planta de tratamiento, canon de depósito y gestión de residuos, y con p.p. de medios auxiliares.

| Medición | Uds. | Largo | Alto | Parcial |
|---|---|---|---|---|
| cub | 9 | 17 | 1.2 | 183.60 |
| Total |  |  |  | 183.6 |

**0602.03** m² PROTECCIÓN IGNIFUGA MORTERO RF-60
367.2 m²
Protección pasiva contra incendios de estructura metálica mediante proyección neumática de mortero ignífugo, reacción al fuego hasta conseguir una resistencia al fuego de 60 minutos. Incluso medios de elevación. NOTA: Se exigirá certificado de la resistencia al fuego específico emitido por laboratorio homologado, e instalador autorizado.

| Medición | Uds. | Largo | Alto | Parcial |
|---|---|---|---|---|
| cub | 18 | 17 | 1.2 | 367.20 |
| Total |  |  |  | 367.2 |

**0602.04** m² PINTURA INTUMESCENTE REF-60
1 m²
Pintura intumescente en estructura principal hasta conseguir una EF-60, con espesor necesario según características del producto y masividad de los perfiles a proteger, sellado con esmalte termoplástico ignífugo, incluso p.p. de medios auxiliares y limpieza. Medido el peso nominal de la estructura sobre la que se proyecta la protección.
NOTA: Se exigirá certificado de la resistencia al fuego específico emitido por laboratorio homologado, e instalador autorizado.

| Medición | Uds. | Parcial |
|---|---|---|
| prevision para conocer precio unitario | 1 | 1.00 |
| Total |  | 1 |

### 0603 FONTANERÍA Y ALBAÑILERÍA

#### 060301 FONTANERIA

##### 06030101 APARATOS SANITARIOS

**06030101.01** ud GRIFO FREGADERO/LAVABO PEDAL
1 ud
Suministro y colocación de grifería mezcladora de pedal marca genebre ref. 1342, con caño superior para instalar en fregadero/lavabo, conexionado mediante latiguillos metalicos, totalmente instalado y funcionando.

| Medición | Uds. | Parcial |
|---|---|---|
| pan | 1 | 1.00 |
| Total |  | 1 |

##### 06030102 ABASTECIMIENTO

**06030102.01** ud INSTALACION AGUA FRIA Y CALIENTE PUNTO CALIENTE PAN
1 ud
Instalación de agua fría y caliente en panaderia para dar servicio a 1 fregadero, 1 horno y un termo electrico, incluyendo todo lo necesario desde la entradda a nucleo humedo: Tubería de cobre con diametros segun documentacion grafica, llaves de corte para agua caliente y fria, protección con coquilla armstrong en tramos aéreos y con tubo corrugado pvc en tramos empotrados en azul/rojo según fria ó acs, uniones, piezas especiales, codos, tes, cruces, reducciones, pasamuros, sujecciones, llaves de paso junto a apartos, válvulas antirretorno, antiarietes, grapas, prueba de estanqueidad y conexiones a aparatos sanitarios, ayudas de albañilería, construida s/cte-hs-4. Medida la unidad de nucleo humedo terminada y en funcionamiento.

**06030102.02** ml TUBERIA DE COBRE 13/15 o PEX DN16
15 ml
Suministro, montaje y conexionado de tubería de cobre o pex de diámetro nominal 13/15 mm de espesor 1mm. Con p.P. De uniones, piezas especiales, sujeciones, abrazaderas, protecciones, aislamiento a base de coquilla en tramos colgados y tubo corrugado en tramos empotrados en albañilería totalmente instalado y funcionando. S/cte-hs-4. Tubo corrugado en azul/rojo según fria ó acs.

| Medición | Uds. | Parcial |
|---|---|---|
| DISTRIBUCION INTERIOR | 15 | 15.00 |
| Total |  | 15 |

**06030102.03** ml TUBERIA DE COBRE 16/18 o PEX DN18
25 ml
Suministro, montaje y conexionado de tubería de cobre o pex de diámetro nominal 16/18 mm de espesor 1mm. Con p.P. De uniones, piezas especiales, sujeciones, abrazaderas, protecciones, aislamiento a base de coquilla en tramos colgados y tubo corrugado en tramos empotrados en albañilería totalmente instalado y funcionando. S/cte-hs-4. Tubo corrugado en azul/rojo según fria ó acs.

| Medición | Uds. | Parcial |
|---|---|---|
| DISTRIBUCION INTERIOR | 25 | 25.00 |
| Total |  | 25 |

**06030102.04** ml TUBERIA DE COBRE 20/22 o PEX DN20
25 ml
Suministro, montaje y conexionado de tubería de cobre o pex de diámetro nominal 20/22 mm de espesor 1 mm. con p.p. de uniones, piezas especiales, sujeciones, abrazaderas, protecciones, aislamiento a base de coquilla en tramos colgados y tubo corrugado en tramos empotrados en albañilería totalmente instalado y funcionando. s/cte-hs-4. tubo corrugado en azul/rojo según fria ó acs

| Medición | Uds. | Parcial |
|---|---|---|
| DISTRIBUCION INTERIOR | 25 | 25.00 |
| Total |  | 25 |

**06030102.05** ud TERMO ELECTRICO DE 50 L.
1 ud
Termo eléctrico de 50 l., I/lámpara de control, termómetro, termostato exterior regulable de 35º a 60º, válvula de seguridad instalado con llaves de corte y latiguillos, sin incluir conexión eléctrica. Medida la unidad instalada.

| Medición | Uds. | Parcial |
|---|---|---|
| ACS | 1 | 1.00 |
| Total |  | 1 |

**06030102.06** ud VÁLVULA CORTE LATÓN 3/4" 20mm
2 ud
Suministro y colocación de válvula de corte por esfera, de 3/4" (20 mm.) de diámetro, de latón cromado PN-25, colocada mediante unión roscada, totalmente equipada, instalada y funcionando. s/CTE-HS-4.

| Medición | Uds. | Parcial |
|---|---|---|
| ENTRADA ACOMETIDA | 2 | 2.00 |
| Total |  | 2 |

**06030102.07** ud CONTADOR DE AGUA DN-32 (abast)
1 ud
Contador de consumo de abastecimiento de 32 mm de diámetro, colocado en batería para agua general, incluso llaves de corte, válvula de retención, filtro antipartículas, juntas, accesorios y demás elementos para su correcta y homologada instalación. La batería tendrá certificado de homologación expedido por el departamento de industria del gobierno se marcarán en un cuadro con pintura indeleble la situación de los contadores. Medida la unidad terminada y rematada.

| Medición | Uds. | Parcial |
|---|---|---|
| ACOMETIDA | 1 | 1.00 |
| Total |  | 1 |

#### 060302 SANEAMIENTO

**060302.01** ml COLECTOR DN 50 MM PVC SERIE C
15 ml
Colector enterrado de pvc reforzado serie c de 50 mm. De diám., Colocado sobre solera de hormigón h-100 de 10 cm. De espesor o embutido en recrecido a ejecutar, refuerzo de hormigón en zanja y de mortero en rozas de recrecido y relleno de tierras procedentes de préstamo hasta cota bajo solera. Construido según NTE-ISS-47.

| Medición | Uds. | Parcial |
|---|---|---|
| DESAGUES | 15 | 15.00 |
| Total |  | 15 |

**060302.02** ml COLECTOR DN 90 MM PVC SERIE C
20 ml
Colector enterrado de pvc reforzado serie c de 90 mm. De diám., Colocado sobre solera de hormigón h-100 de 10 cm. De espesor o embutido en recrecido a ejecutar, refuerzo de hormigón en zanja y de mortero en rozas de recrecido y relleno de tierras procedentes de préstamo hasta cota bajo solera. Construido según NTE-ISS-47.

| Medición | Uds. | Parcial |
|---|---|---|
| COLECTOR | 20 | 20.00 |
| Total |  | 20 |

**060302.03** ml COLECTOR DN 125 MM PVC SERIE C
10 ml
Colector enterrado de pvc reforzado serie c de 125 mm. de diám., colocado sobre solera de hormigón h-100 de 10 cm. de espesor, refuerzo de hormigón hasta 15 cm por encima de la generatriz superior del tubo y relleno de tierras procedentes de préstamo hasta cota bajo solera. construido según NTE-ISS-47.

| Medición | Uds. | Parcial |
|---|---|---|
| SALIDA COLECTOR A ARQUETA EXTERIOR | 10 | 10.00 |
| Total |  | 10 |

**060302.04** ud MANGUETON CONEXION MUEBLES FRIO, CAMARAS Y FREG.
7 ud
Manguetones de pvc serie c de diferentes diámetros interiores entre 40 y 90mm para conexionar muebles de frío, cámaras, fregaderos y elementos con desagüe, incluso paso de forjado, sifón y entronque con red o arqueta y ayudas de albañilería. Medida la unidad terminada.

**060302.05** ud DESAGÜE DE TERMO
1 ud
Ejecución de desagüe para termo, incluido el embellecedor utilizando polipropileno reticulado diam 10 mm., Incluso p.p. de piezas, soldaduras y sifón de cobre. Medida la unidad ejecutada.

**060302.06** ud ARQUETA REGISTRO 40x40cm
1 ud
Arqueta de registro de 40x40 cm. Formada por solera de hormigón en masa h-100 de 10 cm. De espesor, fábrica de ladrillo perforado 1/2 asta, raseada y bruñida por el interior,marco y tapa estanca de fundición nodular para embaldosar o pavimentar, dado de hormigón en masa, conexionados y formación de medias cañas. Construida según CTE-HS-5. Medida la unidad terminada.

| Medición | Uds. | Parcial |
|---|---|---|
| ALMACEN | 1 | 1.00 |
| Total |  | 1 |

**060302.07** ud SUMIDERO SIFONICO INOX
1 ud
Sumidero sifónico inoxidable con filtro de 110 mm de diámetro con rejilla de acero inoxidable soldada de 20x20 cm, salida vertical de 90 mm de diámetro, incluso codo de conexión a red, pequeño material de recibido y colocación. Medida la unidad terminada.

| Medición | Uds. | Parcial |
|---|---|---|
| CAMARA REFRIGERADO | 1 | 1.00 |
| Total |  | 1 |

**060302.08** ud ENTRONQUE A ARQUETAS EXISTENTE
1 ud
Entronque a las arquetas de la red de saneamiento de fecales existentes en el local, incluso en caso necesario cata de localización en caso necesario, rotura de pavimento, excavacion en lateral del pozo de conexión, apertura de hueco en el mismo para conexión/paso de tubos y rellenos, tomando las medidas oportunas para evitar cualquier daño en los elementos y redes a mantener. Medida la unidad terminada, probada y en funcionamiento.

| Medición | Uds. | Parcial |
|---|---|---|
| PREVISION | 1 | 1.00 |
| Total |  | 1 |

**060302.09** ud CONEXIÓN A RED EXISTENTE
1 ud
Acometida a la red de saneamiento de pluviales o fecales existente, incluso cata de localización en caso necesario, rotura de pavimento, excavacion en lateral del pozo de conexión, apertura de hueco en el mismo para conexión/paso de tubo, piezas especiales de entronque, rellenos, y reposición de pavimentos, tomando las medidas oportunas para evitar cualquier daño en los elementos y redes a mantener y reposición de los mismos en caso necesario. Medida la unidad terminada, probada y en funcionamiento.

| Medición | Uds. | Parcial |
|---|---|---|
| PREVISION | 1 | 1.00 |
| Total |  | 1 |

#### 060303 ALBAÑILERÍA

**060303.01** m² MURO BL. HGÓN. GRIS. 40x20x10
10 m²
Fabrica de bloques huecos de hormigón gris estándar de 40x20x10 cm. para revestir, recibidos con mortero de cemento cem ii/b-m 32,5 n y arena de río m-7,5 y armadura de encadenado vertical formada por 4 redondos de acero b 500 s, de d=12 por m. y armadura de acero galvanizado, en forma de cercha para tipo de exposición acorde a tabla 3.3 cte db se-f, murfor® rnd.5/z-150 cada 2 hiladas, según ec6+cte, i/p.p. de rellenos de hormigón de 365 kg. de cemento/m3. de dosificación, i/vertido, vibrado y medios auxiliares, s/nte-ffb-11 y cte-se-f, medida deduciendo huecos superiores a 1 m2

| Medición | Uds. | Largo | Alto | Parcial |
|---|---|---|---|---|
| TABIQUE SV ALMACEN | 1 | 17.5 | 3.6 | 63.00 |
| EJECUTADO | -53 |  |  | -53.00 |
| Subtotal |  |  |  | 10.00 |
| Total |  |  |  | 10 |

**060303.02** m² MURO BL. HGÓN. GRIS. 40x20x20 HUECOS FACHADA
21.46 m²
Fabrica de bloques huecos de hormigón gris estándar de 40x20x20 cm. para revestir, recibidos con mortero de cemento cem ii/b-m 32,5 n y arena de río m-7,5 y armadura de encadenado vertical formada por 4 redondos de acero b 500 s, de d=12 por m. y armadura de acero galvanizado, en forma de cercha para tipo de exposición acorde a tabla 3.3 cte db se-f, murfor® rnd.5/z-150 cada 2 hiladas, según ec6+cte, i/p.p. de rellenos de hormigón de 365 kg. de cemento/m3. de dosificación, i/vertido, vibrado y medios auxiliares, s/nte-ffb-11 y cte-se-f, medida deduciendo huecos superiores a 1 m2

| Medición | Uds. | Largo | Alto | Parcial |
|---|---|---|---|---|
| ENTRADA | 1 | 4.2 | 4.7 | 19.74 |
| VENTANAS | 7 | 1.5 | 1 | 10.50 |
| PUERTAS | 2 | 1 | 2.2 | 4.40 |
| VARUIOS |  |  |  |  |
| EJECUTADO | -13.18 |  |  | -13.18 |
| Subtotal |  |  |  | 21.46 |
| Total |  |  |  | 21.46 |

**060303.03** ud APERTURA DE HUECOS
12 ud
Apertura de huecos en fábricas, forjados y/o muros de sótano para paso de instalaciones de saneamiento, incendios, electricidad, climatización y frío industrial, incluso posterior recibido y sellado.

| Medición | Uds. | Parcial |
|---|---|---|
| VARIOS | 12 | 12.00 |
| Total |  | 12 |

**060303.04** m² TABIQUE CARTON YESO HIDROFUGO
31.5 m²
Tabique con placa una placa de cartón-yeso 15 mm a cada lado, con propiedades hidrofugas (wa) en zonas de locales humedos (obradores, secciones perecederos, aseos, vestuarios, ...) Atornillada a la estructura de acero galvanizado formada por canal fijado con tornillos de acero y a los montantes de 70 mm. Aptos para alturas utiles de local, distanciados entre sí 600 mm., I/p.p. de replanteo auxiliar, nivelación, ejecución de ángulos, aplomados, recibido de cercos, sellado de pasos, tratamiento de juntas con cinta, limpieza, terminado y listo para pintar, s/nte-ptp, medida la superficie ejecutada.

| Medición | Uds. | Largo | Alto | Parcial |
|---|---|---|---|---|
| OFICINA Y OBRADOR | 1 | 9 | 3.5 | 31.50 |
| Total |  |  |  | 31.5 |

**060303.05** m² TRASDOS CON AISLAMIENTO PAREDES
30 m²
Suministro y ejecución de trasdosado CON AISLAMIENTO de paredes compuesto por, perfileria de 48 mm y montantes colocados cada 60 mm, lana mineral de 65mm de espesor y 70kg/m3, una placa de carton-yeso de 15 mm de espesor I.p.p. recortes, encintado, lucido, remate de huecos por salida de instalaciones, tales como conductos, bandejas, bajantes, etc. Medida la superficie realmente ejecutada deduciendo huecos superiores a 1m2 y totalmente colocada.

| Medición | Uds. | Parcial |
|---|---|---|
| PREVISIÓN | 30 | 30.00 |
| Total |  | 30 |

**060303.06** ud HORNACINA PCI CONTADORES
1 ud
Suministro y ejecución de hornacina de contadores de PCI, de dimensiones interiores útiles, con añadido de base empotrada útil de 40 cm de altura, formada por bloque de hormigón 40x20x20 cm, cierre superior de hormigon de 5 cm. de espesor, puertas metálicas de acero galvanizado con cerradura normalizada. Siguiendo especificaciones técnicas de compañía suministradora. Medida la unidad totalmente ejecutada, empotradas en fachada o aisladas.

| Medición | Uds. | Parcial |
|---|---|---|
| PCI | 1 | 1.00 |
| Total |  | 1 |

**060303.07** m² TRASDOSADO CARTÓN-YESO (15+20)
60 m²
Trasdosado de carton-yeso, en paredes con una placa de 15 mm de espesor (placas hodrófugas en cuartos húmedos) de suelo a techo , atornillado a entramado de acero galvanizado mediante omegas de 20 mm. De espesor dispuestas verticalmente cada 40 cm fijadas al paramento de albañileria. Incluso replanteo, entramado auxiliar, limpieza, aplomado, nivelación, ejecución de ángulos y pasos de instalaciones y repaso de juntas; Construido según especificaciones del fabricante de los paneles. Medida la superficie real ejecutada, deduciendo huecos superiores a 1m2.

**060303.08** m2 REPARACIÓN DE REVESTIMIENTO DE MORTERO CON DEFECTOS SUPERF.C/MORTERO ACRÍLICO
75 m2
Reparación de revestimiento de mortero con defectos superficiales, mediante aplicación de capa de mortero sin cemento, extendido con llana, de 2 mm de espesor medio, con un rendimiento de 4 kg/m², para proceder posteriormente a su acabado final (no incluido en este precio). Incluso p/p de humectación previa del soporte

| Medición | Uds. | Largo | Alto | Parcial |
|---|---|---|---|---|
| PREVISIÓN | 1 | 25 | 3 | 75.00 |
| Total |  |  |  | 75 |

#### 060304 REVESTIMIENTOS

**060304.01** m² ENFOSCADO FRATASADO 20MM. P. VERTICALES
169.6 m²
Enfoscado maestreado y fratasado para pintar, con mortero de cemento cem ii/b-p 32,5 n y arena de río m-15, en paramentos verticales de 20 mm. de espesor, i/regleado, sacado de aristas y rincones con maestras cada 3 m. , Andamiaje, medios auxiliares, protecciones y limpieza final. Medido deduciendo huecos.

| Medición | Uds. | Largo | Alto | Parcial |
|---|---|---|---|---|
| CIERRE SV/ALMACEN | 1 | 53 | 3.2 | 169.60 |
| Total |  |  |  | 169.6 |

**060304.02** m² ENFOSCADO, MAESTREADO y TALOCHADO MORTERO HIDROFUGO EN EXTERIORES
567 m²
Enfoscado maestreado y talochado fino para pintar, con mortero hidrofugo en exterioresen paramentos verticales, i/regleado, sacado de aristas y rincones, formación de maestras cada 3 m. máximo y andamiaje auxiliar. Medición a cinta corrida.

| Medición | Uds. | Largo | Alto | Parcial |
|---|---|---|---|---|
| FACHADA | 1 | 90 | 6.3 | 567.00 |
| Total |  |  |  | 567 |

**060304.03** m² ENLUCIDO DE YESO PROYECTADO
50 m²
Enlucido de paramentos verticales y horizontales mediante pasta de yeso y aditivos especial para proyectar, aplicado por medios mecánicos sobre el soporte en paramentos con 15 mm. de espesor, pañeado con regla y acabado fino con llana, i/formación de rincones, guarniciones de huecos, remates con pavimento, p.p. de guardavivos de plástico o metal y colocación de andamios s/NTE-RPG-9 e instrucciones del fabricante, medido deduciendo huecos superiores a 2 m2.

| Medición | Uds. | Parcial |
|---|---|---|
| PREVISIÓN | 50 | 50.00 |
| Total |  | 50 |

### 0604 SOLADOS

**0604.01** ml RODAPIÉ CERÁMICO 8X33CM.
19 ml
Suministro y colocacion de rodapié cerámico de 33x8 cm., Recibido con adhesivo c1 t s/en-12004 ibersec tile yeso, sobre superficie lisa, i/rejuntado con mortero tapajuntas cg2-w-ar s/nen-13888 ibersec junta fina blanca y limpieza, s/nte-rsr, medido en su longitud.

| Medición | Uds. | Parcial |
|---|---|---|
| ACCESO Y SALA VENTAS | 19 | 19.00 |
| Total |  | 19 |

**0604.02** m² SOLADO BALDOSA ANTIDESLIZANTE (C2) PAMESA ARRECIFE EROSKI 60x60 CM
31.75 m²
Solado de gres porcelánico antideslizante clase 2 (c2) de 60x60 cm y 12 mm, tipo eroski modelo pamesa arrecife, colocado con pegamento especial sobre base, juntas de retracción en paños de 4,00x4,00 m, colocada con junta de 3 mm, recibido de juntas con lechada de cemento i/cortes, replanteo, limpieza desescombro, medios auxiliares y seguridad, medido en superficie realmente ejecutada.

| Medición | Uds. | Largo | Ancho | Parcial |
|---|---|---|---|---|
| ACCESO | 1 | 2.5 | 1.5 | 3.75 |
| PUNTO CALIENTE PAN | 18 |  |  | 18.00 |
| CAMARA REFRIGERADO | 2 | 5 |  | 10.00 |
| Subtotal |  |  |  | 31.75 |
| Total |  |  |  | 31.75 |

### 0605 CARPINTERIA Y CERRAJERIA

#### 060501 CARPINTERIA DE MADERA

**060501.01** ud PUERTA MAD. 0,825x2,03 LACADA
1 ud
Suministro y colocación de puerta de una hoja de madera revestida de melamina lacada blanca en interiores y marron RAL 8019 en las caras que den a Sala de ventas, de dimensiones 0,825 x 2,03 m, practicable, manillas, muelle de bisagra, marco y jambas acabado igual al de la hoja, rejilla de ventilación de trox ags-t de dimensiones 525x225 mm, cerradura y parte proporcional de amaestramiento de cerradura para vestuarios y oficina, herrajes de acero inoxidable, incluso suministro y colocación de premarco y p.p. de elementos necesarios para su montaje. Medida la unidad colocada.

| Medición | Uds. | Parcial |
|---|---|---|
| OFICINA | 1 | 1.00 |
| Total |  | 1 |

**060501.02** ud PUERTA MAD. 0,925x2,03 LACADA
1 ud
Suministro y colocación de puerta de una hoja de madera revestida de melamina lacada blanca en interiores y marron RAL 8019 en las caras que den a Sala de ventas, de dimensiones 0,925 x 2,03 m, practicable, manillas, muelle de bisagra, marco y jambas acabado igual al de la hoja, rejilla de ventilación de trox ags-t de dimensiones 525x225 mm, herrajes de acero inoxidable, incluso suministro y colocación de premarco y p.p. de elementos necesarios para su montaje. Medida la unidad colocada.

| Medición | Uds. | Parcial |
|---|---|---|
| PUNTO CALIENTE DE PAN | 1 | 1.00 |
| Total |  | 1 |

**060501.03** ud TOPE DE PUERTA
3 ud
Suministro y colocacios de tope de puerta colocado.

**060501.04** m² PANEL VINILICO CON CANTONERAS
12.5 m²
Panel vinilico efecto madera con cantoneras en las esquinars para cubrirlas para el revestimiento de pilares y paredes hasta 1,20 mts de altura. Incluso replanteos, colocación con fijación oculta, medios auxiliares, pequeño material, mermas, recortes, limpieza. Medida la longitud lineal realmente ejecutada y rematada.

| Medición | Uds. | Largo | Alto | Parcial |
|---|---|---|---|---|
| ACCESO | 1 | 6 | 1.25 | 7.50 |
| FRENTE CAJAS | 1 | 4 | 1.25 | 5.00 |
| Subtotal |  |  |  | 12.50 |
| Total |  |  |  | 12.5 |

#### 060502 CARPINTERIA METALICA

**060502.01** ud PUERTA AUTOMÁTICA DE APERTURA CORREDERA
1 ud
Suministro y colocación de puerta automática modelo visio 100, color gris oscuro RAL 7024, apertura corredera, con dos hojas correderas para acceso peatonal de paso ancho mínimo total 1,50 m y altura mínima 2,50 m, accionada por un operador universal bravo o similar, con protección inferior de hoja de 75 mm de aluminio; Hoja de vidrio laminar 5+5 (butiral) tintado(simulando el efecto del factor solar); Incluso p.p. de perfil estructural, carros, brazos de arrastre, suspensiones, selector de maniobra, remates, y los siguientes accesorios: Conmutador de maniobras de 4 posiciones, dos radares de efecto "doppler", carcasa de proteccion para radar exterior antivandalismo, batería de seguridad antipánico, fotocélula en el eje de paso completa y cerrojo eléctrico magnetico de seguridad, carriles y guías, logotipos adhesivos, bandas señalizadoras, piezas especiales, conexiones eléctricas, montaje. Construída según especificaciones de fabricante, D.F, y NTE-ftv. Medida la unidad ejecutada. Lacada en ral según modelo Eroski.

| Medición | Uds. | Parcial |
|---|---|---|
| ACCESO PRINCIPAL | 1 | 1.00 |
| Total |  | 1 |

**060502.02** ud PUERTA METALICA 2,00 x 2,20 / 2H
1 ud
Suministro, colocación, aplomado y recibido de puerta metálica practicable, de 2 hojas, de dim. de paso 2,00x2,20 m, compuesta por bastidor metálico de perfiles laminados en frío de sección rectangular, chapa lisa de acero de 1,2 mm de espesor por ambas caras y rellena en su interior con material aislante de alta densidad, lacado todo el conjunto en Ral a definir por la Propiedad, con marcos y premarcos metálicos, doble barra antipánico cada hoja. cierrapuertas con brazo y cierre amortiguado , manilla interior y exterior, cerradura, cepillo de ajuste inferior, incluso p.p. de herrajes, de amaestramiento de cerradura, topes y tornillería necesarios para su montaje. Medida la unidad colocada.

| Medición | Uds. | Parcial |
|---|---|---|
| SALIDA EMERGENCIA | 1 | 1.00 |
| Total |  | 1 |

**060502.03** ud PUERTA METALICA HOJA 1,00x2,20m
1 ud
Suministro, colocación, aplomado y recibido de puerta metálica. Color gris oscuro RAL 7024. Características: 1 Hoja, de medidas de paso total 1,00x2,20 m, incluso cargaderos necesarios y remates de mochetas, provista de muelle de bisagra, manilla exterior e interior y cerradura con llaves amaestradas, muelle cierrapuertas, selector de cierre, doble barra antipánico cada hoja, manillas entrenganche de poliamida con alma de acero y galce inferior. Lacado todo el conjunto en ral a definir por la propiedad. Medida la unidad ejecutada.

| Medición | Uds. | Parcial |
|---|---|---|
| ALMACÉN (PUERTA EVAC.) | 1 | 1.00 |
| Total |  | 1 |

**060502.04** ud PERSIANA ENROLLABLE LAMAS MOTORIZADA
1 ud
Persiana enrrollable de lamas de chapa galvanizada C115 lacada en color gris oscuro RAL 7024, según modelo EROSKI de 40 mm de anchura, motorizada, equipada con todos sus accesorios, silentblocks en los anclajes, cajón oculto en falso techo, i. p.p. de mando a distancia, cuadro de control, conexionado de acometida, herrajes de cierre,medios auxiliares y de seguridad. Elaborado de taller y ajuste en obra, incluso panel de dimensiones indicadas en docuemntacion grafica si fuera necesario. Medida la unidad colocada, rematada y funcionando.

| Medición | Uds. | Parcial |
|---|---|---|
| ACCESO PRINCIPAL | 1 | 1.00 |
| Total |  | 1 |

**060502.05** m² VENTANAL CARP. ALUMINIO / 6+6
5 m²
Suministro y montaje de carpintería de aluminio color gris oscuro RAL 7024, colocándose vidrio laminar espesor 3+3 +cámara de 6 +vidrio laminar 3+3 con factor solar (g) 0,40 transmision termica limite 3,20w/m2k, para conformado de ventanal fijo, formada por perfiles provistos de rotura de puente térmico. Elaborada en taller, con clasificación a la permeabilidad al aire según une-en 12207, clasificación a la estanqueidad al agua según une-en 12208 y clasificación a la resistencia a la carga del viento según une-en 12210. Medida la superficie ejecutada

| Medición | Uds. | Largo | Alto | Parcial |
|---|---|---|---|---|
| LOCAL | 1 | 2 | 2.5 | 5.00 |
| Total |  |  |  | 5 |

**060502.06** ud PERFILERIA ACERO SUJECCIÓN PUERTA DE ACCESO
1 ud
Suministro y colocación de perfilería metálica para cuelgue y sujección de puerta corredera de acceso al local a base de acero en perfiles normalizados de dimensiones necesarias para aguantar la fábrica y la carpintería. Perfiles colgados del forjado superior mediante tubos/llantas de acero anclados mediante tacos mecánicos. Incluso p.p de elementos de anclaje, transporte, medios de elevación, auxiliares y ayudas necesarias para la correcta realización de la unidad.

### 0607 PINTURA Y ACABADOS

#### 060701 PINTURA Y ACABADOS INT. VERT

**060701.01** m² PINTURA PLASTICA SATINADA COLOR PAREDES
475.1 m²
Pintura aplicada sobre paramentos interiores varios, dos manos, acabado a rodillo, incluso p/p. de imprimación selladora, plastecido de faltas notables, lijados, replanteo, retirada y colocación de carteles, medios auxiliares y p/p de pequeño material. Medición a cinta corrida. Color marron RAL 8019 a confirmar por D.F.

| Medición | Uds. | Largo | Alto | Parcial |
|---|---|---|---|---|
| SV | 1 | 70 | 3.2 | 224.00 |
| ALMACEN | 1 | 73 | 3.2 | 233.60 |
| OFICINA | 1 | 7 | 2.5 | 17.50 |
| Subtotal |  |  |  | 475.10 |
| Total |  |  |  | 475.1 |

**060701.02** m² PINTURA PLASTICA SATINADA PLACAS TECHOS
50 m²
Pintura plástica satinada, sobre placas falso techo sin perfilería, en color a definir por D.F. sobre soporte de yeso, pladur, revocos de mortero de cemento Portland y/o paneles prefabricados, aplicado en tres manos de acabado. Incluso masillado y capa selladora, material, suministro y aplicación. Incluso repercusión de andamiaje, medios auxiliares, protecciones y limpieza final. Medida la superficie ejecutada.

| Medición | Uds. | Parcial |
|---|---|---|
| var | 50 | 50.00 |
| Total |  | 50 |

**060701.03** m² PINTURA ESMALTE CARPINTERÍAS METALICAS
20 m²
Preparación y aplicación de esmalte sintético en carpintería metálica. Incluso medios auxiliares, protecciones y limpieza final. Medida la superficie ejecutada.

| Medición | Uds. | Parcial |
|---|---|---|
| PREVISIÓN | 20 | 20.00 |
| Total |  | 20 |

**060701.04** m² PINTURA RESINA EPOXI SOLADO
345 m²
Pintado de pavimento mediante la Impregnación Epoxi en Base Acuosa incolora MASTERTOP P 670, consistente en la aplicación de dos capas (rendimiento 0,300 kg/m2), sobre superficies de hormigón o mortero, incluida la preparación del soporte. Color a elegir por la D.F. Medida la superficie totalmente terminada.

| Medición | Uds. | Parcial |
|---|---|---|
| SALA VENTAS | 305 | 305.00 |
| var | 40 | 40.00 |
| Subtotal |  | 345.00 |
| Total |  | 345 |

**060701.05** m² ALICATADO METRO EQUIPE DS123250 100X200 WHITE MATT
47.6 m²
Alicatado Metro Equipe DS123250 100X200 mm White Matt20x20 recibido con cemento cola de tipo Collastic de la marca Bettor sobre paramentos de albañileria, paneles de cámaras, cartón yeso o raseo maestreado, incluyendo p.p. de piezas especiales en formación de 1/2 cañas sanitarias, cantoneras, remates, piezas especiales, rejuntado, medios auxiliares y limpieza, según planos. Medida la superficie ejecutada totalmente terminada deduciendo huecos superiores a 1 m2.

| Medición | Uds. | Largo | Alto | Parcial |
|---|---|---|---|---|
| OBRADOR PAN | 1 | 17 | 2.8 | 47.60 |
| Total |  |  |  | 47.6 |

**060701.06** ml SUM. Y COLOC. DE ESQUINERO ACERO INOXIDABLE
10 ml
Suministro y colocación de esquineros de acero inoxidable esquinero Durondell Dre 125, recibido con pasta adhesiva y limpieza. Medida la longitud ejecutada.

**060701.07** ml MEDIA CAÑA SANITARIA DE PVC SCHLÜTER-DILEX-HKW
11.2 ml
Suministro y colocación de media caña sanitaria de pvc, marca SCHLÜTER model DILEX-HKW referencia HKW-U11/O11-G, con altura H=11mm para recibir espesor de alicatado, color según alicatado (G gris, RAL 7030), recibida con cemento cola, incluso p.p. de cortes, ingletes, piezas especiales, rejuntado con lechada de cemento color según alicatado V-B/20 y limpieza, s/NTE-RPA-4, Medida la longitud colocada.

| Medición | Uds. | Largo | Parcial |
|---|---|---|---|
| OBRADOR PAN | 4 | 2.8 | 11.20 |
| Total |  |  | 11.2 |

**060701.08** m² REVESTIMIENTO TABLERO TIPO LINK FLOOR
12.5 m²
Suministro y colocación de revestimiento con material de porcelanosa imitación madera link floor, hasta 1,25 m de altura, incluso perfiles "L" esquineros y de coronacion de aluminio lacado en negro con cortes a inglete limados para que no sean punzantes. Medida la superficie ejecutada totalemente terminada.

| Medición | Uds. | Largo | Alto | Parcial |
|---|---|---|---|---|
| ACCESO | 1 | 6 | 1.25 | 7.50 |
| FRENTE CAJAS | 1 | 4 | 1.25 | 5.00 |
| Subtotal |  |  |  | 12.50 |
| Total |  |  |  | 12.5 |

**060701.09** m² PINTURA PLACAS DE TECHO NCS S2050-Y80R
305 m²
Pintura plástica NCS S 2050-Y80R, sobre placas de falso techo, dejando la perfilería sin pintar, aplicado en tres manos de acabado. Incluso capa selladora, material, suministro y aplicación. Incluso repercusión de andamiaje, medios auxiliares, protecciones y limpieza final. Medida la superficie ejecutada.

| Medición | Uds. | Parcial |
|---|---|---|
| SALA VENTAS | 305 | 305.00 |
| Total |  | 305 |

**060701.10** m² PANEL PVC ESPUMADO IMPRESO
12 m²
Suministro y colocación de panel PVC espumado impreso para revestimiento de trasera de mobiliario de panadería, incluso limpieza. Medida la superficie ejecutada totalemente terminada.

| Medición | Uds. | Largo | Alto | Parcial |
|---|---|---|---|---|
| PAN | 1 | 4 | 3 | 12.00 |
| Total |  |  |  | 12 |

**060701.11** m2 IMPERMEABILIZANTE PARA CUBIERTAS TECHO
630 m2
Tratamiento antihumedad para cubiertas de revestimiento impermeabilizante elástico continuo, a base de polímeros acrílicos en emulsión acuosa, previa preparación del soporte, aplicación de dos manos con espátula dentada, con un rendimiento aproximado de entre 1-2 kg/m2 siguiendo las instrucciones de aplicación y preparación del soporte según se especifica en ficha técnica

| Medición | Uds. | Parcial |
|---|---|---|
| cubierta | 630 | 630.00 |
| Total |  | 630 |

**060701.12** m2 PINTURA PLÁSTICA ACRÍLICA SATINADA
674.1 m2
Pintura plástica vinílica satinada medio industrial de 1ª calidad, aplicada con rodillo, en paramentos verticales y horizontales de fachada, i/limpieza de superficie, mano de imprimación y acabado con dos manos, según NTE-RPP-24.

| Medición | Uds. | Largo | Alto | Parcial |
|---|---|---|---|---|
| FACHADA | 1 | 107 | 6.3 | 674.10 |
| Total |  |  |  | 674.1 |

#### 060702 FALSOS TECHOS Y ACAB. HORIZ.

**060702.01** m² FALSO TECHO MODULAR VINILO 60x60 BLANCO PARA PINTAR
330 m²
Suministro y montaje de falso techo desmontable, formado por una estructura de perfiles en forma de T de primarios y secundarios, suspendidas con varillas roscadas , en las cuales se apoyan placas con cantos rectos de yeso laminado con un revestimiento vinílico en una de sus caras, de dimensiones 600x600 mm y espesor de 9,5 mm, i/ cortes de placas, limpieza y pequeño material. Medición a cinta corrida.

| Medición | Uds. | Parcial |
|---|---|---|
| SV | 305 | 305.00 |
| OFICINA | 7 | 7.00 |
| PTO CALIENTE PAN | 18 | 18.00 |
| Subtotal |  | 330.00 |
| Total |  | 330 |

**060702.02** m² FALSO TECHO CONTINUO PLADUR
10 m²
Falso techo continuo de Pladur N-13mm en color blanco, comprendiendo perfiles auxiliares de anclaje i/p.p. de elementos de remate, encintado, accesorios de fijación y andamiaje, medida la superficie en planta deduciendo huecos superiores a 2 m2.

| Medición | Uds. | Parcial |
|---|---|---|
| PREV | 10 | 10.00 |
| Total |  | 10 |

**060702.03** ud TRAMPILLA PLADUR 60x90CM
1 ud
Suministro y colocación de trampilla de medidas 60x90cm con cuerpo de aluminio, placa de Pladur N-13 mm y sistemas de cierre ocultos, soportado por estructura auxiliar en caso necesario ymedios auxiliares i.p.p. de recibido de juntas. Medida la unidad ejecutada.

| Medición | Uds. | Parcial |
|---|---|---|
| ACCESOS FT | 1 | 1.00 |
| Total |  | 1 |

### 0609 VARIOS

**0609.01** h LIMPIEZA DE OBRA
101 h
Limpieza de obra consistente en limpieza previo comienzo de los trabajos de implantación por parte de eroski, y limpieza de obra previa apertura compuestos por:
- Limpieza de baldas de muebles.
- Limpieza de muebles de frio.
- Barrido y fregado.
- Limpieza de ventanas.

| Medición | Uds. | Parcial |
|---|---|---|
| ESTIMADO 0,25 h x m2 LOCAL | 101 | 101.00 |
| Total |  | 101 |

## 07 INSTALACIONES (17/03/2006)

### 0701 VENTILACION Y CLIMATIZACION

#### 070101 CLIMATIZACION

**070101.02** ud UNIDAD EXTERIOR AIRE ACONDICIONADO 27kW
1 ud
Suministro e instalación de unidad exterior serie inverter, bomba de calor de 27 kW de potencia frigorifica max. y de 27 kW de potencia calorifica max.
Incluso estructura metálica de soportación imprimada y pintada, elementos antivibratorios, carga de refrigerante, líneas frigoríficas y juntas de deriva-ción, conexión eléctrica con unidades interiores y mando a distancia en oficina.
Totalmente montada y funcionando, conectada a red de saneamiento para los condensados.

| Medición | Uds. | Parcial |
|---|---|---|
| LOCAL | 1 | 1.00 |
| Total |  | 1 |

**070101.03** ud CASETTE EMPOTRABLE 4 VIAS 8 kW
3 ud
Suministro e instalación de unidad interior de cassette 4 vías, de potencia nominal calorífica/frigorífica 8 / 10 kW.
Se incluye en medición:
-Unidad control, incluye programación, menús y multilenguaje. Pantalla. Funciones de ahorro de energía. Colocado en oficina
-Elementos de soportación antivibratorios, panel, carga de refrigerante, líneas frigoríficas y juntas de derivación, conexiones eléctricas , totalmente montados y funcionando.
-Bomba de condensados, con conexión a la red de saneamiento.
-Taladros en muro, pasamuros, soportes, anclajes
Totalmente montada y conexionada, funcionando.

| Medición | Uds. | Parcial |
|---|---|---|
| LOCAL | 3 | 3.00 |
| Total |  | 3 |

#### 070102 VENTILACION - EXTRACCION

##### 07010201 MAQUINARIA VENTILACION

**07010201.01** ud UNIDAD VENTILACIÓN DE CVB 270/270N
2 ud
Unidad de ventilación centrifugo tipo CVB 270/270N o similar. incluida regulacion por temporizador o sonda de temperatura, medida la unidad instalada,

| Medición | Uds. | Parcial |
|---|---|---|
| SALA VETAS | 1 | 1.00 |
| PTO CALIENTE PAN | 1 | 1.00 |
| Subtotal |  | 2.00 |
| Total |  | 2 |

**07010201.02** ud UNIDAD VENTILACIÓN DE CVB 180/180N
1 ud
Unidad de ventilación centrifugo tipo CVB 270/270N o similar. incluida regulacion por temporizador o sonda de temperatura, medida la unidad instalada,

| Medición | Uds. | Parcial |
|---|---|---|
| OFICINA/AUT.2 | 1 | 1.00 |
| Total |  | 1 |

**07010201.03** ud RECUPERADOR LUYMAR UR-1800
1 ud
Suministro e instalación de recuperador de calor, con recuperación según norma 2018, marca luymar, mod. ur-1800-he, suspendido del falso techo mediante silent-blocks, barilla roscada y perfilería metálica, emboques elásticos con conductos, conexiones eléctricas, conexiones de mando en oficina, totalmente montado y funcionando. Se incluye en medición kit de control de co2

| Medición | Uds. | Parcial |
|---|---|---|
| SALA DE VENTAS | 1 | 1.00 |
| Total |  | 1 |

##### 07010202 CONDUCTOS

**07010202.01** ml TUBERIA FLEX. ALUM. ø125 mm
10 ml
Suministro e instalación de tubería superflexible de aluminio de ø125mm , instalados para canalizar la salida de las bocas de extracción. Medida la unidad instalada.

| Medición | Uds. | Largo | Parcial |
|---|---|---|---|
| CONEXION BOCAS EXTRACCION ASEOS | 2 | 2 | 4.00 |
| CONEXION REJILLAS | 3 | 2 | 6.00 |
| Subtotal |  |  | 10.00 |
| Total |  |  | 10 |

**07010202.02** ml CONDUCTO CIRCULAR DE CHAPA D=160 mm
14 ml
Conducto circular helicoidal de chapa de 160 mm de diámetro, según une 100-102-88, con parte proporcional de accesorios, piezas de transformación, y soportes. Incluyendo suministro y montaje.

| Medición | Uds. | Parcial |
|---|---|---|
| RECUPERADOR | 10 | 10.00 |
| EXTACCION SV | 4 | 4.00 |
| Subtotal |  | 14.00 |
| Total |  | 14 |

**07010202.023** ml CONDUCTO CIRCULAR DE CHAPA D=200 mm
12 ml
Conducto circular helicoidal de chapa de 200 mm de diámetro, según une 100-102-88, con parte proporcional de accesorios, piezas de transformación, y soportes. Incluyendo suministro y montaje.

| Medición | Uds. | Parcial |
|---|---|---|
| OFICINA/AUT.2 | 3 | 3.00 |
| RECUPERADOR | 9 | 9.00 |
| Subtotal |  | 12.00 |
| Total |  | 12 |

**07010202.04** ml CONDUCTO CIRCULAR DE CHAPA D=250 mm
32 ml
Conducto circular helicoidal de chapa de 250 mm de diámetro, según une 100-102-88, con parte proporcional de accesorios, piezas de transformación, y soportes. Incluyendo suministro y montaje.

| Medición | Uds. | Parcial |
|---|---|---|
| OBRADOR PAN | 3 | 3.00 |
| OFICINA | 4 | 4.00 |
| SV EXT | 9 | 9.00 |
| RECUPERADOR | 16 | 16.00 |
| Subtotal |  | 32.00 |
| Total |  | 32 |

**07010202.05** ml CONDUCTO CIRCULAR DE CHAPA D=300 mm
7 ml
Conducto circular helicoidal de chapa de 300 mm de diámetro, según une 100-102-88, con parte proporcional de accesorios, piezas de transformación, y soportes. Incluyendo suministro y montaje.

| Medición | Uds. | Parcial |
|---|---|---|
| PAN | 5 | 5.00 |
| SV EXTR SV | 2 | 2.00 |
| Subtotal |  | 7.00 |
| Total |  | 7 |

**07010202.06** ml CONDUCTO CIRCULAR DE CHAPA D=350 mm
4 ml
Conducto circular helicoidal de chapa de 350 mm de diámetro, según une 100-102-88, con parte proporcional de accesorios, piezas de transformación, y soportes. Incluyendo suministro y montaje.

| Medición | Uds. | Parcial |
|---|---|---|
| SV EXTRACCION VENTILACION | 4 | 4.00 |
| Total |  | 4 |

**07010202.07** m² CONDUCTO CLIMAVER NETO
14 m²
Suministro e instalación de conducto de fibra de vidrio tipo climaver neto pro de 25 mm. de espesor, sellados con cinta adhesiva de aluminio, incluyendo parte proporcional de corte, ejecución, codos, derivaciones, y suspensión con varilla roscada de 8 mm diámetro y puentes de perfiles metálicos conformados en frío. Incluidos elementos elásticos para conexión entre acondicionador y conductos, embocadura a difusores y rejillas. Totalmente instalado según normativa.

| Medición | Uds. | Parcial |
|---|---|---|
| FRIO | 12 | 12.00 |
| REJILLAS | 2 | 2.00 |
| Subtotal |  | 14.00 |
| Total |  | 14 |

##### 07010203 ELEMENTOS DE DIFUSION

**07010203.01** m² REJILLA INTEMPERIE
2.51 m²
Rejilla exterior de dimensiones según documentacion grafica, con malla antipajaros. Lacada en color a definir por la D.F. Suministro, colocación, y accesorios de montaje incluidos. Medida la superficie de rejilla realmente instalada.

| Medición | Uds. | Largo | Alto | Parcial |
|---|---|---|---|---|
| APORTE ALMACEN | 1 | 0.5 | 1 | 0.50 |
| EXPULSION PAN Y VESTURIOS | 2 | 0.5 | 1 | 1.00 |
| APORTE S V | 1 | 1.02 | 0.5 | 0.51 |
| RECUPERADOR | 2 | 0.5 | 0.5 | 0.50 |
| Subtotal |  |  |  | 2.51 |
| Total |  |  |  | 2.51 |

**07010203.02** ud REJILLA EXTRACCIÓN 225x125 mm
12 ud
Rejilla de extracción para extracción de dimensiones 225x165 mm. Medida la unidad instalada y conectada al conducto correspondiente.

| Medición | Uds. | Parcial |
|---|---|---|
| SALA VENTAS | 10 | 10.00 |
| AUTONOMA 2 | 2 | 2.00 |
| Subtotal |  | 12.00 |
| Total |  | 12 |

**07010203.03** ud REJILLA EXTRACCIÓN 325x225 mm
7 ud
Rejilla de extracción para extracción de dimensiones 325x225 mm. Medida la unidad instalada y conectada al conducto correspondiente.

| Medición | Uds. | Parcial |
|---|---|---|
| OFICINA | 1 | 1.00 |
| RECUP IMP | 3 | 3.00 |
| RECUP RET | 3 | 3.00 |
| Subtotal |  | 7.00 |
| Total |  | 7 |

**07010203.04** ud REJILLA EXTRACCIÓN 600x600 mm
2 ud
Rejilla para toma/expulsión de aire, de dimensiones 600x600 mm. Medida la unidad instalada y conectada al conducto correspondiente.

| Medición | Uds. | Parcial |
|---|---|---|
| PAN | 2 | 2.00 |
| Total |  | 2 |

##### 07010204 VARIOS

**07010204.01** ud SONDA DE TEMPERATURA
2 ud
Suministro y montaje de sonda de temperatura, totalmente cableado y conexionado con ventilador, montado y funcionando.

| Medición | Uds. | Parcial |
|---|---|---|
| VENTILADOR OBRADOR PAN | 1 | 1.00 |
| VENTILACION SV | 1 | 1.00 |
| Subtotal |  | 2.00 |
| Total |  | 2 |

**07010204.02** ud LEGALIZACIÓN INSTALACION
1 ud
Legalización de la instalación de cimatizacion ante la delegación territorial de Industria.
Se incluye:
- la preparación memoria tecnica de diseño
- dirección de obra
- certificado de la instalación
- inspección del o.c.a.
- solicitud de puesta en marcha
- la presentación y seguimiento hasta buen fin de los expedientes ante servicios territoriales de industria y entidades colaboradoras (incluidos todos aquellos impresos completados con los datos solicitados por el organismo competente).
- seguimiento de tramitación, y recogida en su caso de toda la documentación sellada.
- planos As built en formato dwg
- libro de instrucciones en formato pdf.
- firma de técnic@ competente
- visados y tasas, tanto las derivadas de la legalización administrativa como las correspondientes a los costes de inspección previa.
- todos los trámites administrativos que haya que realizar con cualquier organismo oficial o empresa suministradora para llevar a buen término las instalaciones de este capítulo.
- Gestión de certificados de empresa de detección y alarma e inclusión en expediente.
Totalmente legalizada.

| Medición | Uds. | Parcial |
|---|---|---|
| Legalización | 1 | 1.00 |
| Total |  | 1 |

### 0702 PROTECCION CONTRA INCENDIOS (17/03/2006)

#### 070203 EXTINTORES PORTATILES

**070203.01** ud EXTINTOR MANUAL POLVO POLIV. ABC 6KG
6 ud
Extintor de agua + AFFF de 6 kg eficacia 27A-223B de presión incorporada, equipado con manguera, manometro y accesorios para su colocación. Suministro y montaje.

| Medición | Uds. | Parcial |
|---|---|---|
| sala de ventas | 2 | 2.00 |
| almacen | 3 | 3.00 |
| pan | 1 | 1.00 |
| Subtotal |  | 6.00 |
| Total |  | 6 |

**070203.02** ud EXTINTOR MANUAL DE DIÓXIDO DE CARBONO 5 KG
1 ud
Extintor de nieve carbónica (CO2) de 5 kg eficacia 89B, equipado con boquilla, manómetro y accesorios para su colocación. Suministro y montaje.

| Medición | Uds. | Parcial |
|---|---|---|
| CGBT | 1 | 1.00 |
| Total |  | 1 |

**070203.03** ud SOPORTE EXTINTOR
2 ud
Suministro e instalación de soporte de extintor para sala de ventas con mástil y banderola de señalización.
Marca Hipersystem.
Totalmente colocado.

| Medición | Uds. | Parcial |
|---|---|---|
| Sala de ventas | 2 | 2.00 |
| Total |  | 2 |

#### 070204 BOCAS DE INCENDIOS EQUIPADAS

**070204.01** ud BOCA DE INCENDIO EQUIPADA BIE-25 INOX+ARMARIO EXTINTOR
1 ud
Boca de incendio equipada BIE-25 con armario metálico en acero inoxidable y armario para pulsador y extintor, con tapa ciega s/memoria gráfica. Marco reforzado con cerradura, carrete axial con alimentación tubular y giro de 180 grados con entrada directa, válvula de corte de esfera en latón forjado y toma para monómetro en baño de glicerina, lanza triple efecto de 25 mm, 20 m de manguera sumirrígida no autocolapsable tipo Armtex. Cumplirá norma UNE 23-091. Racors de aluminio. Suministro y montaje en superficie.
Marca: Grupo de Incencios, Ribó o Anber.

| Medición | Uds. | Parcial |
|---|---|---|
| sala de ventas | 1 | 1.00 |
| Total |  | 1 |

**070204.02** ud BOCA DE INCENDIO EQUIPADA BIE-25
1 ud
Boca de incendio equipada BIE-25 con armario metálico en chapa roja , con tapa ciega. Marco reforzado con cerradura, carrete axial con alimentación tubular y giro de 180 grados con entrada directa, válvula de corte de esfera en latón forjado y toma para monómetro en baño de glicerina, lanza triple efecto de 25 mm, 20 m de manguera sumirrígida no autocolapsable tipo Armtex. Cumplirá norma UNE 23-091. Racors de aluminio. Suministro y montaje.
Marca: Grupo de Incencios o similar

| Medición | Uds. | Parcial |
|---|---|---|
| almacen | 1 | 1.00 |
| Total |  | 1 |

**070204.03** ml TUBERÍA AESS UNE EN 10255 2 1/2" N/P
15 ml
Tubería de acero estirado sin soldadura UNE EN 10255 clase negra y pintada con una mano de imprimación y otra de acabado a definir por la D.T., incluso parte proporcional de accesorios y elementos de soportación. Diámetro nominal: 2 1/2". Suministro y montaje.

| Medición | Uds. | Parcial |
|---|---|---|
| acometida | 15 | 15.00 |
| Total |  | 15 |

**070204.04** ml TUBERÍA AESS UNE EN 10255 2" N/P
16 ml
Tubería de acero estirado sin soldadura UNE EN 10255 clase negra y pintada con una mano de imprimación y otra de acabado a definir por la D.T., incluso parte proporcional de accesorios y elementos de soportación. Diámetro nominal: 2". Suministro y montaje.

| Medición | Uds. | Parcial |
|---|---|---|
| Acometida | 16 | 16.00 |
| Total |  | 16 |

**070204.05** ml TUBERÍA AESS UNE EN 10255 1 1/2" N/P
48 ml
Tubería de acero estirado sin soldadura UNE EN 10255 clase negra y pintada con una mano de imprimación y otra de acabado a definir por la D.T., incluso parte proporcional de accesorios y elementos de soportación. Diámetro nominal: 1 1/2". Suministro y montaje.

| Medición | Uds. | Largo | Parcial |
|---|---|---|---|
| distribucion | 1 | 48 | 48.00 |
| Total |  |  | 48 |

**070204.06** ml TUBERÍA AESS UNE EN 10255 1 1/4" N/P
6 ml
Tubería de acero estirado sin soldadura UNE EN 10255 clase negra y pintada con una mano de imprimación y otra de acabado a definir por la D.T., incluso parte proporcional de accesorios y elementos de soportación. Diámetro nominal: 1 1/2". Suministro y montaje.

| Medición | Uds. | Largo | Parcial |
|---|---|---|---|
| bajada BIEs | 2 | 3 | 6.00 |
| Total |  |  | 6 |

**070204.07** ud DETECTOR DE FLUJO
1 ud
Detector de flujo marca VIKING homologado por UL y FM para tubería de 2 1/2".

| Medición | Uds. | Parcial |
|---|---|---|
| ACOMETIDA | 1 | 1.00 |
| Total |  | 1 |

**070204.08** ud MANOMETRO DIAM. 100
1 ud
Manómetro diám. 100, 0-16 kg/cm2, incluso válvula de bloqueo y conexión a colector.

| Medición | Uds. | Parcial |
|---|---|---|
| ACOMETIDA | 1 | 1.00 |
| Total |  | 1 |

**070204.09** ud VÁLVULA MARIPOSA DE 2 1/2"
1 ud
Suministro y colocación de válvula de cierre tipo mariposa, con palanca de 2 1/2" de diámetro, de fundición, colocada mediante unión roscada con bridas, totalmente equipada, instalada y funcionando.

| Medición | Uds. | Parcial |
|---|---|---|
| ACOMETIDA | 1 | 1.00 |
| Total |  | 1 |

**070204.10** ud ARMARIO CONTADOR
1 ud
Suministro e instalacion de armario para contador de PCI, incluye accesorios en el interior valvula de bola, carrete de desmontaje, valvula de compuerta, contador contraincendios, pp pequeño material a diametro segun acometida que llega al modulo de contadores, unidad instalada, conexionada y en funcionamiento.

| Medición | Uds. | Parcial |
|---|---|---|
| prevision | 1 | 1.00 |
| Total |  | 1 |

#### 070208 SEÑALIZACION (17/03/2006)

**070208.00** NOTA: (17/03/2006)
1
1.- Las señales fotoluminiscentes serán de base de material plástico o metálico y estarán compuestas de la siguiente forma:
-capa soporte dura, rígida o semirrígida.
-capa intermedia de material fotoluminiscente.
-capa exterior de cubrimiento de alta transparencia, lisa y con propiedades protectoras de los rayos ultravioleta.
- en cualquier caso deben ser material M-1, exento de sales de plomo o fósforo y sin elementos o componentes radioactivos.
2.- Las señales han de ir identificadas según la norma UNE 23035/1 de 19/12/2003 y BOE 10/02/2004. Deberá indicarse : nombre del fabricante, nombre del modelo o familia concreta del producto, fecha de fabricación (puede ir en el embalaje de suministro de fábrica), norma UNE a la que se atiene o valores reales del producto instalado 23035-1, colores K y W de producto estimulado o atenuado.

**070208.02** ud PLACA SEÑALIZACIÓN EXTINTOR
7 ud
Placa de señalizacióin luminiscente indicativa de "Extintor manual" en DIN A4 (210x297) de fabricación en plástico, incluso accesorios para su colocación. Suministro y montaje.

| Medición | Uds. | Parcial |
|---|---|---|
| Extintor | 7 | 7.00 |
| Total |  | 7 |

**070208.03** ud PLACA SEÑALIZACIÓN BIE
2 ud
Placa de señalización luminiscente indicativo de "Boca de Incendio Equipada" en DIN A4 (210x297) de fabricación de plástico, incluso accesorios para su colocación. Suministro y montaje.

| Medición | Uds. | Parcial |
|---|---|---|
| BIEs PB | 2 | 2.00 |
| Total |  | 2 |

**070208.04** ud PLACA SEÑALIZACIÓN
20 ud
Placa de señalización luminiscente indicativa de "Salida" o pictograma según esquemas en DIN A4 (210x297) de fabricación en plástico, incluso accesorios para su colocación. Suministro y montaje.

| Medición | Uds. | Parcial |
|---|---|---|
| señales SV | 14 | 14.00 |
| almacen | 6 | 6.00 |
| Subtotal |  | 20.00 |
| Total |  | 20 |

#### 070211 LEGALIZACIÓN PCI

**070211.01** ud LEGALIZACIÓN INSTALACION
1 ud
Legalización de la instalación de protección contra incendios ante la delegación territorial de Industria.
Se incluye:
- la preparación y visados de proyectos en el colegio profesional correspondiente
- dirección de obra
- certificado de la instalación
- inspección del o.c.a.
- solicitud de puesta en marcha
- la presentación y seguimiento hasta buen fin de los expedientes ante servicios territoriales de industria y entidades colaboradoras (incluidos todos aquellos impresos completados con los datos solicitados por el organismo competente).
- seguimiento de tramitación, y recogida en su caso de toda la documentación sellada.
- planos As built en formato dwg
- libro de instrucciones en formato pdf.
- firma de técnic@ competente
- visados y tasas, tanto las derivadas de la legalización administrativa como las correspondientes a los costes de inspección previa.
- todos los trámites administrativos que haya que realizar con cualquier organismo oficial o empresa suministradora para llevar a buen término las instalaciones de este capítulo.
- Gestión de certificados de empresa de detección y alarma e inclusión en expediente.
Totalmente legalizada.

| Medición | Uds. | Parcial |
|---|---|---|
| Legalización | 1 | 1.00 |
| Total |  | 1 |

**070211.02** ud CERTIFICADO
1 ud
Certificado, firmado por técnico cualificado, que acredite la correcta ejecución de los sellados en tienda, así como la correcta ejecución de la sectorización. Se adjuntarán certificados de todos los materiales empleados en el sellado.

| Medición | Uds. | Parcial |
|---|---|---|
| Legalización | 1 | 1.00 |
| Total |  | 1 |

### 0705 ELECTRICIDAD

#### 070501 ILUMINACION

**070501.01B** ud INST. LUMINARIA LINEAL SV+CARRIL 1500 mm
79 ud
Instalacion de luminaria lineal en sala de ventas de 1500 mm y carril electrificado de 5 hilos. Incluida parte proporcional de tapas finales y suspensiones con cable de acero,parte proporcional de conductor de cobre rz1-k 0.6/1 Kv 3x2,5mm² desde la manguera sobre la bandeja hasta la luminaria, clemas, tubo pvc y cajas de derivación. Incluye instalación de accesorios.Tantas unidades sean necesarias para su correcta instalación y sujeción, según interdistancias de fabricante. Totalmente conexionado, comprobado y nivelado.

| Medición | Uds. | Parcial |
|---|---|---|
| SALA VENTAS | 79 | 79.00 |
| Total |  | 79 |

**070501.02B** ud INST. LUMINARIA LED ESTANCA
18 ud
Instalacion de luminaria estanca en locales de acceso restringido, incluso accesorios de montaje y conexión a línea general mediante cable 2(1x2,5)+t bajo tubo rígido en instalación vista y corrugado en instalación empotrada. Incluye suministro e instalación de accesorios .Tantas unidades sean necesarias para su correcta instalación y sujeción, según interdistancias de fabricante. Totalmente conexionado, comprobado y nivelado.

| Medición | Uds. | Parcial |
|---|---|---|
| ALMACEN | 11 | 11.00 |
| CAMARA CONGELADO | 1 | 1.00 |
| CAMARAS REFRIGERADOS | 1 | 1.00 |
| PTO CALIENTE PAN | 2 | 2.00 |
| ALMACEN 1 | 2 | 2.00 |
| VESTUARIOS | 1 | 1.00 |
| Subtotal |  | 18.00 |
| Total |  | 18 |

**070501.03B** ud INST. LUMINARIA LED 60x60
2 ud
Instalación de luminaria LED 60x60, incluida parte proporcional de conductor de cobre rz1-k 0.6/1 Kv 3x2,5mm² desde la manguera sobre la bandeja hasta la luminaria, clemas, tubo pvc y cajas de derivación. Incluye suministro e instalación de accesorios .Tantas unidades sean necesarias para su correcta instalación y sujeción, Totalmente conexionado, comprobado y nivelado.

| Medición | Uds. | Parcial |
|---|---|---|
| OFICINA | 2 | 2.00 |
| Total |  | 2 |

**070501.04B** ud INST. FOCO/PROYECTOR EN CARRIL
15 ud
Instalación de proyector y carril de 5 hilos , incluida parte proporcional de tapas finales, codos a 90º, y suspensiones con cable de acero y parte proporcional de conductor de cobre rz1-k 0.6/1 Kv 3x2,5mm² desde la manguera sobre la bandeja hasta la luminaria, clemas, tubo pvc y cajas de derivación. Instalado y terminado, incluyendo replanteo, agujeros, accesorios de anclaje y conexionado. Totalmente conexionado, comprobado y nivelado.

| Medición | Uds. | Parcial |
|---|---|---|
| PAN | 5 | 5.00 |
| FRUTA | 10 | 10.00 |
| Subtotal |  | 15.00 |
| Total |  | 15 |

**070501.05B** ud INST. DOWNLIGHT
4 ud
Instalación de downlight empotrable en falso techo, incluso lámpara y conexión a línea general mediante cable 2(1x2,5)+T bajo tubo rígido en instalación vista y corrugado en instalación empotrada. Totalmente montada y funcionando.
Material suministrado por la Propiedad.

| Medición | Uds. | Parcial |
|---|---|---|
| VESTUARIOS | 1 | 1.00 |
| ANTEASEO | 1 | 1.00 |
| DISTRIBUIDOR | 1 | 1.00 |
| ARMARIO | 1 | 1.00 |
| Subtotal |  | 4.00 |
| Total |  | 4 |

**070501.07B** ud INST. LUMINARIA EMERGENCIA
30 ud
Instalación de luminaria de emergencia empotrada en falso techo o de superficie, incluso conexión a línea general mediante cable 2(1x2,5)+T bajo tubo rígido en instalación vista y corrugado en instalación empotrada. Totalmente montada y funcionando.
Material suministrado por la Propiedad.

| Medición | Uds. | Parcial |
|---|---|---|
| SALA VENTAS | 16 | 16.00 |
| ALMACEN | 6 | 6.00 |
| ANTEASEO | 1 | 1.00 |
| VESTUARIOS | 1 | 1.00 |
| DISTRIBUIDOR | 1 | 1.00 |
| ALMACEN 1 | 1 | 1.00 |
| PTO CALIENTE | 1 | 1.00 |
| OFICINA | 1 | 1.00 |
| CAMARA CONGELADO | 1 | 1.00 |
| CAMARA REFRIGERADO | 1 | 1.00 |
| Subtotal |  | 30.00 |
| Total |  | 30 |

#### 070502 FUERZA

**070502.02** ml DERIVACION INDIVIDUAL A CGBT
35 ml
Suministro e instalacion de conductor de cobre de aislamiento tipo Rz1-k-0,6/1kv de seccion segun esquema unifilar. Instalacion bajo tubo de pvc, de caracteristicas y diametro adecuado segun REBT, incluyendo accesorios de conexión y marcado sistema unex. Totalmente instalado y conexionado. La medición incluye los 4 conductores que forman el circuito trifásico mas el conductor de tierra.

| Medición | Uds. | Parcial |
|---|---|---|
| DESDE CONTADOR | 35 | 35.00 |
| Total |  | 35 |

**070502.03** ud CUADRO GENERAL DE MANDO Y PROTECCION
1 ud
Suministro y montaje de cuadro general de mando y protección, conteniendo todo el aparellaje descrito en documentacion grafica, debidamente conexionado, incluso reloj de control de los equipos de clima y ventilación. Medida la unidad instalada.

| Medición | Uds. | Parcial |
|---|---|---|
| LOCAL | 1 | 1.00 |
| Total |  | 1 |

**070502.04** ud BATERÍA DE CONDENSADORES INSTALACIÓN HASTA 25 KVAR
1 ud
Suministro e instalación de batería de condensadores de hasta 25 kVAr, totalmente instalada y conexionada.

| Medición | Uds. | Parcial |
|---|---|---|
| CGBT | 1 | 1.00 |
| Total |  | 1 |

**070502.05** ud CUADRO DE ENCENDIDOS
1 ud
Suministro e instalación de cuadro de encendidos para centralización de mando de alumbrado en ejecución de superficie, marca NIESSEN para serie ZENIT o similar, formado por zócalo con bastidor metálico, tapa opaca, placa embellecedora, y mecanismos, en número según ctos. de alumbrado de sala de ventas, salvo aquellos gobernados con detector de presencia o interruptor. Totalmente montado, rotulado, incluye envolvente, mecanismos, líneas hasta CGBT y conexiones.

| Medición | Uds. | Parcial |
|---|---|---|
| ALMACEN | 1 | 1.00 |
| Total |  | 1 |

**070502.06** ud ENCENDIDO LLAVE ENTRADA TIENDA
1 ud
Suminsitro e instalación de llavín para encendido de alumbrado de cortesía, con p.p. de tubo de PVC de diametro adecuado y cable de conexión de encendido desde llavín hasta cuadro. Instalado y conexionado.

| Medición | Uds. | Parcial |
|---|---|---|
| ALUMBRADO CORTESIA | 1 | 1.00 |
| Total |  | 1 |

**070502.07** ml CABLE DE COBRE TIPO RZ1-K (AS) 2(1X1,5)+T
210 ml
Distribución en cable de cobre tipo rz1-k (as) 0,6/1kv, de 2(1x1,5)+t de sección, incluso terminales. Queda incluida la medición de cable para toma de tierra. Colocado y conexionado. Medida la longitud instalada.

| Medición | Uds. | Largo | Parcial |
|---|---|---|---|
| E-1 | 1 | 35 | 35.00 |
| E-2 | 1 | 30 | 30.00 |
| E-3 | 1 | 25 | 25.00 |
| E-4 | 1 | 35 | 35.00 |
| E-5 | 1 | 30 | 30.00 |
| E-6 | 1 | 55 | 55.00 |
| Subtotal |  |  | 210.00 |
| Total |  |  | 210 |

**070502.08** ml CABLE DE COBRE TIPO RZ1-K (AS) 2(1X2,5)+T
1581 ml
Distribución en cable de cobre tipo rz1-k (as) 0,6/1kv, de 2(1x2,5)+t de sección, incluso terminales. Queda incluida la medición de cable para toma de tierra. Colocado y conexionado. Medida la longitud instalada.

| Medición | Uds. | Largo | Parcial |
|---|---|---|---|
| ALUMBRADO 1 | 1 | 49 | 49.00 |
| ALUMBRADO 2 | 1 | 44 | 44.00 |
| ALUMBRADO 3 | 1 | 57 | 57.00 |
| ALUMBRADO 4 | 1 | 55 | 55.00 |
| ALUMBRADO ALMACEN | 1 | 58 | 58.00 |
| ALUMBRADO RUTULO EXT | 2 | 40 | 80.00 |
| CAJAS | 1 | 40 | 40.00 |
| OFICINAS USOS VARIOS | 2 | 15 | 30.00 |
| ALM/OBR USOS VARIOS | 2 | 17 | 34.00 |
| TC SV ARCON 1,2 | 1 | 42 | 42.00 |
| MOSQUITEROS | 1 | 59 | 59.00 |
| PERSIANA | 1 | 40 | 40.00 |
| PUERTA AUTOMATICA | 1 | 39 | 39.00 |
| TERMO ACS | 1 | 24 | 24.00 |
| OBRADOR PAN | 1 | 24 | 24.00 |
| RECUPERADOR | 1 | 28 | 28.00 |
| VENTILACION 1,2 | 1 | 60 | 60.00 |
| VENTILACION 3 | 1 | 44 | 44.00 |
| CONPACTADORA | 1 | 13 | 13.00 |
| ALMACEN | 2 | 58 | 116.00 |
| CONGELADO AUT.1 | 1 | 46 | 46.00 |
| CONGELADO AUT.2 | 1 | 46 | 46.00 |
| CONGELADO AUT.3 | 1 | 46 | 46.00 |
| AUT. FRESCOS 3 | 1 | 57 | 57.00 |
| AUT. FRESCOS 4 | 1 | 59 | 59.00 |
| AUT. FRESCOS 5 | 1 | 61 | 61.00 |
| AUT. FRESCOS 1 | 1 | 59 | 59.00 |
| AUT. FRESCOS 2 | 1 | 60 | 60.00 |
| USOS VARIOS SV REFRIGERADOS 1 | 1 | 39 | 39.00 |
| USOS VARIOS SV REFRIGERADOS 2 | 1 | 39 | 39.00 |
| USOS VARIOS SV REFRIGERADOS 3 | 1 | 37 | 37.00 |
| SAI | 3 | 32 | 96.00 |
| Subtotal |  |  | 1581.00 |
| Total |  |  | 1581 |

**070502.09** ml CABLE DE COBRE TIPO RZ1-K (AS) 4(1X2,5)+T
90 ml
Distribución en cable de cobre tipo rz1-k (as) 0,6/1kv, de 4(1x2,5)+t de sección, incluso terminales. Queda incluida la medición de cable para toma de tierra. Colocado y conexionado. Medida la longitud instalada.

| Medición | Uds. | Largo | Parcial |
|---|---|---|---|
| AUTONOMO 1 | 1 | 22 | 22.00 |
| AUTONOMO 2 | 1 | 18 | 18.00 |
| ALUMBRADOS SALA VENTAS | 1 | 50 | 50.00 |
| Subtotal |  |  | 90.00 |
| Total |  |  | 90 |

**070502.10** ml CABLE DE COBRE TIPO RZ1-K (AS) 4(1X6)+T
78 ml
Distribución en cable de cobre tipo rz1-k (as) 0,6/1kv, de 4(1x6)+t de sección, incluso terminales. Queda incluida la medición de cable para toma de tierra. Colocado y conexionado. Medida la longitud instalada.

| Medición | Uds. | Largo | Parcial |
|---|---|---|---|
| HORNOS | 2 | 15 | 30.00 |
| CLIMA | 1 | 38 | 38.00 |
| SAI | 1 | 10 | 10.00 |
| Subtotal |  |  | 78.00 |
| Total |  |  | 78 |

**070502.11** ml CABLE DE COBRE TIPO RZ1-K (AS) 4(1X16)+T
6 ml
Distribución en cable de cobre tipo rz1-k (as) 0,6/1kv, de 4(1x10)+t de sección, incluso terminales. Queda incluida la medición de cable para toma de tierra. Colocado y conexionado. Medida la longitud instalada.

| Medición | Uds. | Largo | Parcial |
|---|---|---|---|
| BATERIA CONDENSADORES | 1 | 6 | 6.00 |
| Total |  |  | 6 |

**070502.12** ud TOMA DE CORRIENTE MONOFASICO 16 A
25 ud
Toma de corriente monofásica schuko 16 A+T, en cualquier tipo de instalación, para corriente de Red o de SAI , incluso mecanismos, p.p. de conductor y tubo de pvc hasta linea principal y conexionado. Medida la unidad instalada

| Medición | Uds. | Parcial |
|---|---|---|
| ALMACEN CONPACTADORA | 1 | 1.00 |
| PTO CALIENTE | 1 | 1.00 |
| OFICINA RACK | 1 | 1.00 |
| OFICINA MESA | 2 | 2.00 |
| OFICINA RESERVA | 1 | 1.00 |
| SALA VENTAS CONG | 3 | 3.00 |
| SALA VENTAS FRESCOS | 5 | 5.00 |
| SALA VENTAS ARCON | 2 | 2.00 |
| SALA VENTAS NEVERAS | 9 | 9.00 |
| Subtotal |  | 25.00 |
| Total |  | 25 |

**070502.13** ud BASE DE ENCHUFE MULTIPLE RED
4 ud
Base de enchufe multiple en color blanco, consistente en un punto de fuerza que conecta 4 tomas de corriente monofásicas 16A+T, alojadas en canal de PVC de 1 m de longitud o cuadrada, caja de registro con bornas(según casos) y acometida en cable según esquema unifilar, bajo tubo de PVC rígido en instalación vista y corrugado en empotrada, incluso mecanismos, p.p. de conductor y tubo de pvc hasta linea principal. Medida la unidad como cada base multiple realmente instalada.

| Medición | Uds. | Parcial |
|---|---|---|
| CAJAS RED | 2 | 2.00 |
| OFICINA RED | 2 | 2.00 |
| Subtotal |  | 4.00 |
| Total |  | 4 |

**070502.14** ud BASE DE ENCHUFE MULTIPLE SAI
3 ud
Base de enchufe multiple en color rojo, consistente en un punto de fuerza que conecta 4 tomas de corriente monofásicas 16A+T, alojadas en canal de PVC de 1 m de longitud o cuadrada, caja de registro con bornas(según casos) y acometida en cable según esquema unifilar, bajo tubo de PVC rígido en instalación vista y corrugado en empotrada, incluso mecanismos, p.p. de conductor y tubo de pvc hasta linea principal. Medida la unidad como cada base multiple realmente instalada.

| Medición | Uds. | Parcial |
|---|---|---|
| CAJAS SAI | 2 | 2.00 |
| OFICINA SAI | 1 | 1.00 |
| Subtotal |  | 3.00 |
| Total |  | 3 |

**070502.15** ud TOMA DE CORRIENTE TRIFÁSICA ZETAC
2 ud
Toma de corriente trifásica de 16/32A modelo zetac, en cualquier tipo de instalación, incluso mecánismos, p.p. de conductor hasta linea y conexionado. Medida la unidad realmente ejecutada

| Medición | Uds. | Parcial |
|---|---|---|
| HORNO | 2 | 2.00 |
| Total |  | 2 |

**070502.16** ud PUNTO DE LUZ INTERRUPTOR
5 ud
Suministro y colocación de interruptor de punto de luz en aseos, obradores, cámaras, etc., con interruptor o pulsador, para hasta tres luminarias independientes, totalmente instalado y conexionado hasta caja de derivación con cable rz1-k 0,6/1 kv 2(1x2.5)+T bajo tubo rígido en instalación vista y tubo corrugado en empotrada. Incluye mecanismo, cajas, tubos, cableado y conexiones.

| Medición | Uds. | Parcial |
|---|---|---|
| ASEOS/VESTUARIOS | 1 | 1.00 |
| ALMACEN 1 | 1 | 1.00 |
| PTO CALIENTE | 1 | 1.00 |
| OFICINA | 1 | 1.00 |
| ACCESO PERSONAL | 1 | 1.00 |
| Subtotal |  | 5.00 |
| Total |  | 5 |

**070502.17** ud PUNTO DE FUERZA
6 ud
Punto de fuerza consistente en caja de registro con bornas(según casos) y acometida en cable según esquema unifilar, totalmente instalado y conexionado hasta caja de derivación con cable rz1-k 0,6/1 kv 2(1x2.5)+T bajo tubo rígido en instalación vista y tubo corrugado en empotrada. Incluye mecanismo, cajas, tubos, cableado y conexiones.

| Medición | Uds. | Parcial |
|---|---|---|
| ROTULO | 1 | 1.00 |
| PUERTA AUTOMATICA | 1 | 1.00 |
| PERSIANA | 1 | 1.00 |
| VENTILADOR | 3 | 3.00 |
| Subtotal |  | 6.00 |
| Total |  | 6 |

**070502.18** ud DET PRESENCIA
9 ud
Punto de fuerza consistente en caja de registro con bornas(según casos) y acometida en cable según esquema unifilar, totalmente instalado y conexionado hasta caja de derivación con cable rz1-k 0,6/1 kv 2(1x2.5)+T bajo tubo rígido en instalación vista y tubo corrugado en empotrada. Incluye mecanismo, cajas, tubos, cableado y conexiones.

| Medición | Uds. | Parcial |
|---|---|---|
| ANTEASEO | 1 | 1.00 |
| ASEO VEST | 1 | 1.00 |
| DISTRIBUIDOR | 1 | 1.00 |
| ARMARIO | 1 | 1.00 |
| CAMARA CONG | 1 | 1.00 |
| CAMARA REFRIG | 1 | 1.00 |
| ALMACEN | 3 | 3.00 |
| Subtotal |  | 9.00 |
| Total |  | 9 |

**070502.19** ud LEGALIZACION INSTALACIÓN ELÉCTRICA
1 ud
Tramitación de proyecto de instalación eléctrica, tasas de oca, boletín y presentación en los organismos solicitantes. (La ingenieria entregará proyecto y dirección de obra de la instalacion eléctrica)

| Medición | Uds. | Parcial |
|---|---|---|
| LOCAL | 1 | 1.00 |
| Total |  | 1 |

**070502.20** ud CONEXION SAI Y BY PASS
1 ud
Conexion del Sai proporcionado por la propiedad y realizacion de by pass en CGBT, para permitir la conexion/desconexion del SAI.

| Medición | Uds. | Parcial |
|---|---|---|
| LOCAL | 1 | 1.00 |
| Total |  | 1 |

#### 070503 CANALIZACIONES

**070503.01** ml CANALETA UNEX 110X60 MM
6 ml
Canaleta unex 110x60 mm con tapa y remates finales, elementos de fijación, pequeño material y mano de obra. Medida la longitud instalada.

| Medición | Uds. | Parcial |
|---|---|---|
| OFICINA | 4 | 4.00 |
| OBRADOR | 2 | 2.00 |
| Subtotal |  | 6.00 |
| Total |  | 6 |

**070503.02** ml BANDEJA METALICA 300X60
15 ml
Bandeja metálica 300x60 con sus correspondientes soportes, uniones y tapa en paramentos verticales o vistos y enrejillada en falso techo y almacén, pequeño material y mano de obra. medida la longitud instalada

| Medición | Uds. | Parcial |
|---|---|---|
| SALIDA CGBT | 15 | 15.00 |
| Total |  | 15 |

**070503.03** ml BANDEJA METALICA 200X60
30 ml
Bandeja metálica 200x60 con sus correspondientes soportes, uniones y tapa en paramentos verticales o vistos y enrejillada en falso techo y almacén, pequeño material y mano de obra. medida la longitud instalada

| Medición | Uds. | Parcial |
|---|---|---|
| LOCAL RED | 13 | 13.00 |
| SV | 17 | 17.00 |
| Subtotal |  | 30.00 |
| Total |  | 30 |

**070503.04** ml BANDEJA METALICA 100X60
37 ml
Bandeja metálica 100x60 con sus correspondientes soportes, uniones y tapa en paramentos verticales o vistos y enrejillada en falso techo y almacén, pequeño material y mano de obra. medida la longitud instalada

| Medición | Uds. | Parcial |
|---|---|---|
| LOCAL SV | 14 | 14.00 |
| LOCAL SV | 23 | 23.00 |
| Subtotal |  | 37.00 |
| Total |  | 37 |

**070503.05** ml CANALIZACION PARA DATOS
77 ml
Canalizacion para la instalación de datos mediante tubo forroplast M25. Solamente se instalara el tubo, el cableado y las conexiones posteriores seran realizadas por la propiedad.

| Medición | Uds. | Parcial |
|---|---|---|
| CAJA 1 | 37 | 37.00 |
| CAJA 2 | 35 | 35.00 |
| OFICINA | 5 | 5.00 |
| Subtotal |  | 77.00 |
| Total |  | 77 |

#### 070504 RED DE TIERRAS

**070504.01** ud RED EQUIPOTENCIAL TIERRAS
1 ud
Conexionado de tierra a todos los elementos metálicos de instalación, ventanas, puertas, tuberías, bandejas, etc con cable tierra de 4 mm bajo tubo o moldura, piezas de unión, pqueño material y mano de obra. Medida la unidad instalada.

| Medición | Uds. | Parcial |
|---|---|---|
| LOCAL | 1 | 1.00 |
| Total |  | 1 |

#### 070505 TELEFONIA

**070505.01** ud CANALIZACION PARA LA ACOMETIDA
1 ud
Tendido de canalización para la acometida de telefonía entre repartidor de la compañia y la oficina con tubo de pvc m32. Medida la unidad instalada.

| Medición | Uds. | Parcial |
|---|---|---|
| LOCAL | 1 | 1.00 |
| Total |  | 1 |

#### 070506 MEGAFONIA-HILO MUSICAL

**070506.01** ud ALTAVOZ OPTIMUS
4 ud
Altavoz optimus Medida la unidad ejecutada.

| Medición | Uds. | Parcial |
|---|---|---|
| LOCAL | 4 | 4.00 |
| Total |  | 4 |

**070506.02** ud AMPLIFICADOR OPTIMUS
1 ud
Amplificador optimus MAV-120Z6 para megafonia e hilo musical. Medida la unidad suministrada.

| Medición | Uds. | Parcial |
|---|---|---|
| LOCAL | 1 | 1.00 |
| Total |  | 1 |

**070506.03** ud CABLEADO DE LA INSTALACION
1 ud
Cableado de la instalación de megafonía e hilo musical, bajo tubo PVC m20, cable bicolor de 2x1,5 mm cajas de derivación, conexionado y puesta en marcha de la instalación. Medida la unidad instalada.

| Medición | Uds. | Parcial |
|---|---|---|
| LOCAL | 1 | 1.00 |
| Total |  | 1 |

**070506.04** ud MICRÓFONO
1 ud
Suministro e intalación de micrófono en caja. Medida la unidad instalada.

| Medición | Uds. | Parcial |
|---|---|---|
| CAJA | 1 | 1.00 |
| Total |  | 1 |

### 0708 FRIO INDUSTRIAL

#### 070801 INST. FRIGORÍFICA

**070801.07** ud MOCHILA CAMARA AUTONOMA
2 ud
Suministro e instalación de equipo autonomo de generacion de frio para camara autonoma, totalmente instalado.

| Medición | Uds. | Parcial |
|---|---|---|
| CAMARA CONGELADO | 1 | 1.00 |
| CAMARA REFRIGERADO | 1 | 1.00 |
| Subtotal |  | 2.00 |
| Total |  | 2 |

**070801.09** ud SISTEMAS DE SEGURIDAD CÁMARAS
1 ud
sistemas de seguridad para comunicacion de fallo en camaras de refrigerado y congelado.

| Medición | Uds. | Parcial |
|---|---|---|
| CAMARAS | 1 | 1.00 |
| Total |  | 1 |

**070801.04** ud PUESTA EN MARCHA INSTALACION FRIGORIFICA
1 ud
Puesta en marcha instalación de frío positiva y regulación equipos de control.

| Medición | Uds. | Parcial |
|---|---|---|
| MURALES Y CAMARAS | 1 | 1.00 |
| Total |  | 1 |

**070801.05** ud LEGALIZACION DE INSTALACION DE FRIO
1 ud
Realización y presentación en la delegación de Industria de una de memoria técnica y planos de implantación de la instalación frigorifica y cualquier otra documentacion necesaria para tal efecto.
Cumplimentar libro de usuario anotando la instalación realizada.

#### 070802 CÁMARAS FRIGORIFICAS-PUERTAS

**070802.01** m² PANEL FRIGORIFICO SUELO REFORZADO 120 mm
6 m²
Panel frigorifico reforzado con maderea fenólica para suelo de 120 mm de espesor acabado en color blanco perfilado por el exterior y color blanco liso por el interior. Medida la superficie ejecutada.Panel suelo reforzado 100mm de espesor con madera fenólica.

| Medición | Uds. | Parcial |
|---|---|---|
| CAMARA CONGELADO | 6 | 6.00 |
| Total |  | 6 |

**070802.02** m² PANEL FRIGORÍFICO 120 mm PERFILADO/PERFILADO TECHO
11 m²
Panel frigorifico para techo de 120 mm de espesor acabado en color blanco perfilado por el exterior y color blanco perfilado por el interior. Medida la superficie ejecutada.

| Medición | Uds. | Parcial |
|---|---|---|
| CAMARA REFRIGERADO | 5 | 5.00 |
| CAMARA CONGELADO | 6 | 6.00 |
| Subtotal |  | 11.00 |
| Total |  | 11 |

**070802.03** m² PANEL FRIGORÍFICO 180 mm LISO/PERFILADO
23.88 m²
Panel frigorifico de 120 mm de espesor acabado en color blanco liso por el exterior y color blanco perfilado por el interior. Medida la superficie ejecutada.

| Medición | Uds. | Largo | Alto | Parcial |
|---|---|---|---|---|
| CAMARA CONGELADO | 1 | 9.55 | 2.5 | 23.88 |
| Total |  |  |  | 23.88 |

**070802.04** m² PANEL FRIGORÍFICO 75 mm PERFILADO/LISO
21.38 m²
Panel frigorifico de 75 mm de espesor acabado en color blanco liso por el exterior y color blanco perfilado por el interior. Medida la superficie ejecutada.

| Medición | Uds. | Largo | Alto | Parcial |
|---|---|---|---|---|
| CAMARA REFRIGERADO | 1 | 8.55 | 2.5 | 21.38 |
| Total |  |  |  | 21.38 |

**070802.05** ud PUERTA PIVOTANTE FRIGORÍFICA 75 mm
1 ud
Puerta frigorífica pivotante de 1,07x2,14 m fabricada con bastidor de perfil estructural de aluminio anodizado.calidad alimentaria con film de protección según directiva cee 90/128. acabado de chapa según relación.aislamiento de espuma de poliuretano inyectada a alta presión de densidad 40-43kg/m³. sin cfc.burlete perimetral de estanqueidad (doble alvéolo) sobre soporte de pvc. bisagras regulables de composite, con rampa de poliamida y eje de acero inoxidable. hoja montada sobre marco construido con perfiles de aluminio lacado y r.p.t. congelación: e=75mm. en caso de temperaturas negativas incorpora una resistencia, recubierta con una tapa de pvc. potencia de resistencia en congelación 25w/m y en gran congelación 40w/m. voltaje 220v

| Medición | Uds. | Parcial |
|---|---|---|
| CAMARA REFRIGERADO | 1 | 1.00 |
| Total |  | 1 |

**070802.06** ud PUERTA PIVOTANTE FRIGORÍFICA 120 mm
1 ud
Puerta frigorífica pivotante de 1,07x2,14 m fabricada con bastidor de perfil estructural de aluminio anodizado.calidad alimentaria con film de protección según directiva cee 90/128. acabado de chapa según relación.aislamiento de espuma de poliuretano inyectada a alta presión de densidad 40-43kg/m³. sin cfc.burlete perimetral de estanqueidad (doble alvéolo) sobre soporte de pvc. bisagras regulables de composite, con rampa de poliamida y eje de acero inoxidable. hoja montada sobre marco construido con perfiles de aluminio lacado y r.p.t. congelación: e=120mm. en caso de temperaturas negativas incorpora una resistencia, recubierta con una tapa de pvc. potencia de resistencia en congelación 25w/m y en gran congelación 40w/m. voltaje 220v

| Medición | Uds. | Parcial |
|---|---|---|
| CAMARA CONGELADO | 1 | 1.00 |
| Total |  | 1 |

**070802.07** ml PERFIL SANITARIO PVC
56 ml
Suministro y colocación de perfil sanitario de pvc con base de aluminio. medida la longitud ejecutada,

| Medición | Uds. | Parcial |
|---|---|---|
| CAMARA REFRIGERADO | 28 | 28.00 |
| CAMARA CONGELADO | 28 | 28.00 |
| Subtotal |  | 56.00 |
| Total |  | 56 |

**070802.08** ud CORTINA LAMAS
1 ud
Cortina de lamas de 900x2000 mm. Medida la unidad instalada.

| Medición | Uds. | Parcial |
|---|---|---|
| CAMARA CONGELADO | 1 | 1.00 |
| Total |  | 1 |

**070802.09** ud HACHA BOMBERO CON SOPORTE
1 ud
Sumininstro y colocacion de hacha de bombero y su correspondiente soporte, segun Normativa vigente.

## 08 MOBILIARIO/ EQUIPAMIENTO

### 0801 MOBILIARIO

**0801.00** PA CONTENEDOR FRUTA CDI
0 PA
El capitulo de Mobiliaro, son presupuesto de gremios que tiene apalabrados Eroski.
La direccion facultativa os enviara las oferta recibida por el proveedor, y el contacto.
Ha este presupuesto debereis añadirle un 5% adicional en concepto de beneficio por la gestión de pedidos y pagos.
Debereis realizar los pedidos y los pagos vosotros como constrcutora, para facturarselo finalmente al franquiciado con el 5% añadido.

| Medición | Parcial |
|---|---|
| Subtotal: este precio es estimacion pendiente recibir oferta | 0.00 |
| Total | 0 |

**0801.01** pa ESTANTERIA KIDER
1 pa
El capitulo de Mobiliaro, son presupuesto de gremios que tiene apalabrados Eroski.
La direccion facultativa os enviara las oferta recibida por el proveedor, y el contacto.
Ha este presupuesto debereis añadirle un 5% adicional en concepto de beneficio por la gestión de pedidos y pagos.
Debereis realizar los pedidos y los pagos vosotros como constrcutora, para facturarselo finalmente al franquiciado con el 5% añadido.

| Medición | Uds. | Parcial |
|---|---|---|
| KIDER +5% | 1 | 1.00 |
| Total |  | 1 |

**0801.02** pa MOBILIARIO FRIO AUTONOMO EXKAL
1 pa
El capitulo de Mobiliaro, son presupuesto de gremios que tiene apalabrados Eroski.
La direccion facultativa os enviara las oferta recibida por el proveedor, y el contacto.
Ha este presupuesto debereis añadirle un 5% adicional en concepto de beneficio por la gestión de pedidos y pagos.
Debereis realizar los pedidos y los pagos vosotros como constrcutora, para facturarselo finalmente al franquiciado con el 5% añadido.

| Medición | Uds. | Parcial |
|---|---|---|
| EXKAL +5% | 1 | 1.00 |
| Total |  | 1 |

**0801.03** pa SUMINISTRO ALUMBRADO GESTPROTEC
1 pa
El capitulo de Mobiliaro, son presupuesto de gremios que tiene apalabrados Eroski.
La direccion facultativa os enviara las oferta recibida por el proveedor, y el contacto.
Ha este presupuesto debereis añadirle un 5% adicional en concepto de beneficio por la gestión de pedidos y pagos.
Debereis realizar los pedidos y los pagos vosotros como constrcutora, para facturarselo finalmente al franquiciado con el 5% añadido.

| Medición | Uds. | Parcial |
|---|---|---|
| GESTPROTEC +5% | 1 | 1.00 |
| Total |  | 1 |

**0801.04** pa MOBILIARIO INOXIDABLE STRUKTUR
1 pa
El capitulo de Mobiliaro, son presupuesto de gremios que tiene apalabrados Eroski.
La direccion facultativa os enviara las oferta recibida por el proveedor, y el contacto.
Ha este presupuesto debereis añadirle un 5% adicional en concepto de beneficio por la gestión de pedidos y pagos.
Debereis realizar los pedidos y los pagos vosotros como constrcutora, para facturarselo finalmente al franquiciado con el 5% añadido.

| Medición | Uds. | Parcial |
|---|---|---|
| STRUKTUR +5% | 1 | 1.00 |
| Subtotal: este precio es estimativo confirmar los portes con proveedor |  | 1.00 |
| Total |  | 1 |

**0801.05** pa EQUIPAMIENTO OBRADOR DE PAN SALVA
1 pa
El capitulo de Mobiliaro, son presupuesto de gremios que tiene apalabrados Eroski.
La direccion facultativa os enviara las oferta recibida por el proveedor, y el contacto.
Ha este presupuesto debereis añadirle un 5% adicional en concepto de beneficio por la gestión de pedidos y pagos.
Debereis realizar los pedidos y los pagos vosotros como constrcutora, para facturarselo finalmente al franquiciado con el 5% añadido.

| Medición | Uds. | Parcial |
|---|---|---|
| SALVA +5% | 1 | 1.00 |
| Total |  | 1 |

**0801.06** pa 20 CARROS Y 24 CESTAS SHOP & ROLL
1 pa
El capitulo de Mobiliaro, son presupuesto de gremios que tiene apalabrados Eroski.
La direccion facultativa os enviara las oferta recibida por el proveedor, y el contacto.
Ha este presupuesto debereis añadirle un 5% adicional en concepto de beneficio por la gestión de pedidos y pagos.
Debereis realizar los pedidos y los pagos vosotros como constrcutora, para facturarselo finalmente al franquiciado con el 5% añadido.

| Medición | Uds. | Parcial |
|---|---|---|
| SHOP & ROLL +5% | 1 | 1.00 |
| Total |  | 1 |

**0801.07** pa BALANZA DIBAL
1 pa
El capitulo de Mobiliaro, son presupuesto de gremios que tiene apalabrados Eroski.
La direccion facultativa os enviara las oferta recibida por el proveedor, y el contacto.
Ha este presupuesto debereis añadirle un 5% adicional en concepto de beneficio por la gestión de pedidos y pagos.
Debereis realizar los pedidos y los pagos vosotros como constrcutora, para facturarselo finalmente al franquiciado con el 5% añadido.

| Medición | Uds. | Parcial |
|---|---|---|
| DIBAL +5% | 1 | 1.00 |
| Total |  | 1 |

### 0802 MAQUINARIA Y UTILLAJE

**0802.01** ud TRANSPALETA MANUAL SILENCIOSA
1 ud
Suministro de transpaleta a pie:
-Marca:MB
-Capacidad 2.000KG.
-Ruedas goma/ANTI-RUIDO

**0802.02** ud MATAINSECTOS
2 ud
Suministro y colocacion de matainsectos.

**0802.03** ud ENVASADORA MANUAL
1 ud
Suministro y colocacion de envasadora manuel Film TW-450

**0802.04** ud TAQUILLAS
1 ud
Suministro y colocacion de taquillas

**0802.05** ud SILLA OFICINA
2 ud
Suministro y colocacion oficina con ruedas.

**0802.06** ud MESA OFICINA
1 ud
Suministro y colocacion mesa para oficina de madera de 2000x700 mm.

**0802.07** ud CAJONERAS
1 ud
Suministro y colocacion cajoneras de 3 cajones rodante, con bandeja incluida, de medidas 430 ancho x600 fondo x500 alto.

**0802.08** ud BALDAS MADERA
1 ud
Suministro y colocacion de baldas de madera de 300 de fondo

**0802.09** ud BASES DE RUEDA PARA REPOSICIÓN
10 ud
Suministro y colocación de bases rodantes para almacenaje de reposición color rojo.

| Medición | Uds. | Parcial |
|---|---|---|
| PREVISION | 10 | 10.00 |
| Total |  | 10 |

## 09 SEGURIDAD Y SALUD

**09.01** PA APLICACIÓN PLAN SEGURIDAD Y SALUD
1 PA
Aplicación de plan de seguridad y salud.

## 10 GESTION RESIDUOS

**10.01** PA GESTION MEDIOAMBIENTAL
1 PA
Partida para el cumplimiento del Estudio de Gestión de Residuos de construcción y demolición (anexo al proyecto) segun normativa vigente, consistente en la elaboración del plan de gestión de residuos, recopilación de datos de gestión y presentación de toda la documentación a la Dirección Facultativa.

**070500.00NS** ud GESTION CON EL GREMIO DEL MOBILIARIO HOMOLOGADO DE UN 5%
Precio: 0
La ingenieria enviara la documentacion grafica necesaria a los gremios asignados por Eroski, y estos gremios enviaran un presupuesto adaptado con el mobiliario homologado necesario y una vez aceptado por Eroski, se le hara llegar al contratista para que los gestionen con los gremios directamente. El contratista se llevara un 5% del presupuesto aprovado.
Informacion gremio:
Proveedor:
Direccion:
Nombre del contacto:
Email:
Telefono:

**080500.00N** ud GESTION CON EL GREMIO DEL MOBILIARIO HOMOLOGADO DE UN 5%
Precio: 0
La ingenieria enviara la documentacion grafica necesaria a los gremios asignados por Eroski, y estos gremios enviaran un presupuesto adaptado con el mobiliario homologado necesario y una vez aceptado por Eroski, se le hara llegar al contratista para que los gestionen con los gremios directamente. El contratista se llevara un 5% del presupuesto aprovado.
Informacion gremio:
Proveedor: ESTANTERIAS OLIVA Y NICOLAS S.L.
Direccion: CTR ABANILLA KM 1,6 POLIGONO IND VICENTE ANTOLINOS CP 30140 SANTOMERA MURCIA
Nombre del contacto: DAVID GARCIA MENA
Email: david@estanteriasolivaynicolas.com
Telefono: 619475810
